# Filtro de aguas pluviales, en cámara de inspección

- Propiedad del archivo: CYPE INGENIEROS, S.A.
- Formato: FIEBDC-3/2002
- Ámbito geográfico: Bolivia
- Divisa: BOB
- Costes indirectos: 3.00 %
- Gastos generales: 13.00 %
- Beneficio industrial: 6.00 %
- IVA: 13.00 %

## U Urbanización interior de la parcela

### UG Acumulación y gestión de aguas pluviales

#### UGF Filtros

**UGF020** Ud Filtro de aguas pluviales, en cámara de inspección.
Filtro de aguas pluviales autolimpiable con malla de acero inoxidable de 0,35 mm de luz, para instalar en cámara de paso registrable de 550 mm de diámetro nominal y 0,58 a 1,05 m de altura nominal, con boca de 450 mm de diámetro nominal, una entrada y dos salidas, de 110 mm de diámetro.
Criterio de valoración económica: El precio no incluye la excavación ni el relleno del trasdós.
Incluye: Replanteo. Conexionado.
Criterio de medición de proyecto: Número de unidades previstas, según documentación gráfica de Proyecto.
Criterio de medición de obra: Se medirá el número de unidades realmente ejecutadas según especificaciones de Proyecto.

| Código | Ud | Descripción | Rendimiento | Precio | Importe |
|---|---|---|---|---|---|
| mt36fpg020a | Ud | Filtro de aguas pluviales autolimpiable con malla de acero inoxidable de 0,35 mm de luz, para instalar en cámara de paso registrable de 550 mm de diámetro nominal y 0,58 a 1,05 m de altura nominal, con boca de 450 mm de diámetro nominal, una entrada y dos salidas, de 110 mm de diámetro. (material) | 1.000 | 3590.21 | 3590.21 |
| mo008 | h | Especialista plomero. (mano de obra) | 0.275 | 61.32 | 16.86 |
| mo107 | h | Ayudante 1ª de plomero. (mano de obra) | 0.275 | 44.52 | 12.24 |
| % | % | Herramienta menor | 2 % | 3619.31 | 72.39 |
|  |  | Costes directos |  |  | 3691.70 |
