# Pasto

- Propiedad del archivo: CYPE INGENIEROS, S.A.
- Formato: FIEBDC-3/2002
- Ámbito geográfico: Bolivia
- Divisa: BOB
- Costes indirectos: 3.00 %
- Gastos generales: 13.00 %
- Beneficio industrial: 6.00 %
- IVA: 13.00 %

## U Urbanización interior de la parcela

### UJ Jardinería

#### UJC Tepes y pastos

**UJC020** m² Pasto.
Pasto por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para pasto. (material) | 0.030 | 47.50 | 1.43 |
| mt48tie030a | m³ | Tierra vegetal cribada, suministrada a granel. (material) | 0.150 | 179.56 | 26.93 |
| mt48tie040 | kg | Mantillo limpio cribado. (material) | 6.000 | 0.26 | 1.56 |
| mt48tif020a | kg | Abono para presiembra de pasto. (material) | 0.100 | 10.91 | 1.09 |
| mt08aaa010a | m³ | Agua. (material) | 0.150 | 11.68 | 1.75 |
| mq09rod010 | h | Rodillo ligero. (maquinaria) | 0.025 | 25.87 | 0.65 |
| mq09mot010 | h | Motocultor 60/80 cm. (maquinaria) | 0.050 | 19.96 | 1.00 |
| mo040 | h | Especialista jardinero. (mano de obra) | 0.110 | 57.16 | 6.29 |
| mo115 | h | Ayudante 2ª de jardinero. (mano de obra) | 0.220 | 41.17 | 9.06 |
| % | % | Herramienta menor | 2 % | 49.76 | 1.00 |
|  |  | Costes directos |  |  | 50.76 |
