# Papelera de fundición

- Propiedad del archivo: CYPE INGENIEROS, S.A.
- Formato: FIEBDC-3/2002
- Ámbito geográfico: Bolivia
- Divisa: BOB
- Costes indirectos: 3.00 %
- Gastos generales: 13.00 %
- Beneficio industrial: 6.00 %
- IVA: 13.00 %

## U Urbanización interior de la parcela

### UM Mobiliario urbano

#### UME Papeleras

**UME020** Ud Papelera de fundición.
Papelera de fundición de suelo con pedestal, con cubeta interior desmontable de forma tronco-prismática invertida de plancha galvanizada, de 25 litros de capacidad, con sistema de vaciado por gravedad, con tacos y tornillos de acero a una superficie soporte (no incluida en este precio).
Incluye: Replanteo de alineaciones y niveles. Colocación y fijación de las piezas.
Criterio de medición de proyecto: Número de unidades previstas, según documentación gráfica de Proyecto.
Criterio de medición de obra: Se medirá el número de unidades realmente ejecutadas según especificaciones de Proyecto.

| Código | Ud | Descripción | Rendimiento | Precio | Importe |
|---|---|---|---|---|---|
| mt52mug080i | Ud | Papelera de fundición de suelo con pedestal, con cubeta interior desmontable de forma tronco-prismática invertida de plancha galvanizada, de 25 litros de capacidad, con sistema de vaciado por gravedad. (material) | 1.000 | 2445.53 | 2445.53 |
| mt52mug200e | Ud | Repercusión, en la colocación de papelera, de elementos de fijación sobre superficie soporte: tacos y tornillos de acero. (material) | 1.000 | 36.36 | 36.36 |
| op00tal010 |  | Taladro. | 1.000 | 0.00 | 0.00 |
| op00ato010 |  | Atornillador. | 1.000 | 0.00 | 0.00 |
| mo041 | h | Especialista de construcción civil. (mano de obra) | 0.275 | 57.16 | 15.72 |
| mo087 | h | Ayudante 1ª de construcción civil. (mano de obra) | 0.275 | 42.73 | 11.75 |
| % | % | Herramienta menor | 2 % | 2509.36 | 50.19 |
|  |  | Costes directos |  |  | 2559.55 |
