# Muro de contención de mampostería

- Propiedad del archivo: CYPE INGENIEROS, S.A.
- Formato: FIEBDC-3/2002
- Ámbito geográfico: Bolivia
- Divisa: BOB
- Costes indirectos: 3.00 %
- Gastos generales: 13.00 %
- Beneficio industrial: 6.00 %
- IVA: 13.00 %

## U Urbanización interior de la parcela

### UN Contenciones

#### UNM Muros de contención

**UNM010** m³ Muro de contención de mampostería.
Muro de contención de tierras de mampostería ordinaria de piedra caliza, a una cara vista, entre terrenos a distinto nivel, de hasta 3 m de altura, recibida con mortero de cemento confeccionado en obra, con 250 kg/m³ de cemento, color gris, dosificación 1:6, suministrado en sacos. Incluso tubos de PVC para drenaje.
Criterio de valoración económica: El precio no incluye la cimentación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010a | m³ | Piedra caliza, para mampostería ordinaria. (material) | 0.810 | 175.82 | 142.41 |
| mt08aaa010a | m³ | Agua. (material) | 0.038 | 11.68 | 0.44 |
| mt01arg005a | t | Arena de cantera, para mortero preparado en obra. (material) | 0.309 | 158.40 | 48.95 |
| mt08cem000j | kg | Cemento gris en sacos. (material) | 47.880 | 1.22 | 58.41 |
| mt36tie010da | m | Tubo de PVC, serie B, de 75 mm de diámetro y 3 mm de espesor, con extremo abocardado. (material) | 0.050 | 30.75 | 1.54 |
| mq06hor010 | h | Hormigonera eléctrica con una capacidad de amasado de 160 l. (maquinaria) | 0.133 | 22.77 | 3.03 |
| mo041 | h | Especialista de construcción civil. (mano de obra) | 2.302 | 59.67 | 137.36 |
| mo022 | h | Especialista colocador de piedra natural. (mano de obra) | 3.222 | 59.67 | 192.26 |
| mo060 | h | Ayudante 1ª colocador de piedra natural. (mano de obra) | 3.222 | 44.60 | 143.70 |
| % | % | Herramienta menor | 3 % | 728.10 | 21.84 |
|  |  | Costes directos |  |  | 749.94 |
