# Borde de piscina

- Propiedad del archivo: CYPE INGENIEROS, S.A.
- Formato: FIEBDC-3/2002
- Ámbito geográfico: Bolivia
- Divisa: BOB
- Costes indirectos: 3.00 %
- Gastos generales: 13.00 %
- Beneficio industrial: 6.00 %
- IVA: 13.00 %

## U Urbanización interior de la parcela

### UP Piscinas

#### UPR Remates prefabricados

**UPR010** m Borde de piscina.
Formación de borde de piscina con piezas prefabricadas de hormigón, antideslizantes, de 50x100 cm, color blanco, acabado abujardado, recibido con mortero de cemento, confeccionado en obra, dosificación 1:6. Incluso tratamiento de juntas, montaje, colocación y recibido.
Incluye: Replanteo de las piezas. Colocación con mortero de las piezas alineadas, con una ligera pendiente hacia el exterior. Relleno de juntas y limpieza de las piezas.
Criterio de medición de proyecto: Longitud medida según documentación gráfica de Proyecto.
Criterio de medición de obra: Se medirá la longitud realmente ejecutada según especificaciones de Proyecto.

| Código | Ud | Descripción | Rendimiento | Precio | Importe |
|---|---|---|---|---|---|
| mt47prp050d | m | Piezas prefabricadas de hormigón, antideslizantes, de 50x100 cm, color blanco, acabado abujardado, para borde de piscina. (material) | 1.050 | 661.57 | 694.65 |
| mt08aaa010a | m³ | Agua. (material) | 0.006 | 11.61 | 0.07 |
| mt01arg005a | t | Arena de cantera, para mortero preparado en obra. (material) | 0.024 | 157.46 | 3.78 |
| mt08cem000j | kg | Cemento gris en sacos. (material) | 3.750 | 1.21 | 4.54 |
| mt09moe030 | m³ | Mortero especial extrafino. (material) | 0.001 | 925.24 | 0.93 |
| mq06hor010 | h | Hormigonera eléctrica con una capacidad de amasado de 160 l. (maquinaria) | 0.011 | 22.66 | 0.25 |
| mo041 | h | Especialista de construcción civil. (mano de obra) | 0.242 | 56.74 | 13.73 |
| mo087 | h | Ayudante 1ª de construcción civil. (mano de obra) | 0.253 | 42.41 | 10.73 |
| % | % | Herramienta menor | 2 % | 728.68 | 14.57 |
|  |  | Costes directos |  |  | 743.25 |
