# Ensayo de bloques cerámicos

- Propiedad del archivo: CYPE INGENIEROS, S.A.
- Formato: FIEBDC-3/2002
- Ámbito geográfico: Bolivia
- Divisa: BOB
- Costes indirectos: 3.00 %
- Gastos generales: 13.00 %
- Beneficio industrial: 6.00 %
- IVA: 13.00 %

## X Control de calidad y ensayos

### XL Materiales cerámicos

#### XLB Bloques

**XLB010** Ud Ensayo de bloques cerámicos.
Ensayos a realizar en laboratorio acreditado en el área técnica correspondiente, sobre una muestra de bloque cerámico, tomada en obra, para la determinación de las siguientes características: resistencia a compresión, resistencia a la heladicidad, expansión por humedad. Incluso desplazamiento a obra e informe de resultados.
Incluye: Desplazamiento a obra. Toma de muestras. Realización de ensayos. Redacción de informe de los resultados de los ensayos realizados.
Criterio de medición de proyecto: Ensayo a realizar, según documentación del Plan de control de calidad.

| Código | Ud | Descripción | Rendimiento | Precio | Importe |
|---|---|---|---|---|---|
| mt49des010 | Ud | Repercusión de desplazamiento a obra para la toma de muestras. (material) | 1.000 | 5.76 | 5.76 |
| mt49blc020 | Ud | Toma en obra de muestras de bloques cerámicos, cuyo peso no exceda de 50 kg. (material) | 1.000 | 249.35 | 249.35 |
| mt49blc040 | Ud | Ensayo para determinar la resistencia a compresión de una muestra de bloques cerámicos. (material) | 1.000 | 1701.23 | 1701.23 |
| mt49blc070 | Ud | Ensayo para determinar la resistencia a la helada de una muestra de bloques cerámicos. (material) | 1.000 | 1195.36 | 1195.36 |
| mt49blc080 | Ud | Ensayo para determinar la expansión por humedad de una muestra de bloques cerámicos. (material) | 1.000 | 1430.07 | 1430.07 |
| mt49blc030 | Ud | Informe de resultados de los ensayos realizados sobre una muestra de bloques cerámicos. (material) | 1.000 | 748.06 | 748.06 |
| % | % | Herramienta menor | 2 % | 5329.83 | 106.60 |
|  |  | Costes directos |  |  | 5436.43 |
