# Desbroce, deshierbe y limpieza del terreno

- Propiedad del archivo: CYPE Ingenieros S.A.
- Formato: FIEBDC-3/2016
- Programa: Generador de precios de la construcción. CYPE Ingenieros, S.A.
- Fecha: 18/06/2025
- Ámbito geográfico: Bolivia
- Divisa: BOB
- Costes indirectos: 3 %
- Gastos generales: 13 %
- Beneficio industrial: 6 %
- IVA: 13 %

## A Acondicionamiento del terreno

### AD Movimiento de tierras en edificación

#### ADL Desbroce y limpieza

**ADL005** m² Desbroce, deshierbe y limpieza del terreno.
Desbroce, deshierbe y limpieza del terreno de topografía con desniveles mínimos, con medios mecánicos. Comprende los trabajos necesarios para retirar de las zonas previstas para la edificación o urbanización: pequeñas plantas, maleza, broza, maderas caídas, escombros, basuras o cualquier otro material existente, hasta una profundidad no menor que el espesor de la capa de tierra vegetal, considerando como mínima 25 cm; y carga a camión.
Criterio de valoración económica: El precio no incluye la tala de árboles ni el transporte de los materiales retirados.
Incluye: Replanteo en el terreno. Remoción mecánica de los materiales de desbroce. Retirada y disposición mecánica de los materiales objeto de desbroce. Carga a camión.
Criterio de medición de proyecto: Superficie medida en proyección horizontal, según documentación gráfica de Proyecto.
Criterio de medición de obra: Se medirá, en proyección horizontal, la superficie realmente ejecutada según especificaciones de Proyecto, sin incluir los incrementos por excesos de excavación no autorizados.

| Código | Ud | Descripción | Rendimiento | Precio | Importe |
|---|---|---|---|---|---|
| mq01pan010a | h | Pala cargadora sobre neumáticos de 120 kW/1,9 m³. (maquinaria) | 0.021 | 297.39 | 6.245 |
| mo113 | h | Ayudante 2ª de construcción. (mano de obra) | 0.009 | 42.97 | 0.387 |
| % | % | Herramienta menor | 2 % | 6.632 | 0.133 |
|  |  | Costes directos |  |  | 6.765 |

Residuos:
- excavación: ruo170504 Tierra y piedras distintas de las especificadas en el código 17 05 03. (componente de residuo); rendimiento 308.25 kg; Código LER 17 05 04; Masa del elemento 1 kg; Volumen 0.000625 m3
- excavación: ruo200201 Residuos biodegradables. (componente de residuo); rendimiento 17.125 kg; Código LER 20 02 01; Masa del elemento 1 kg; Volumen 0.000667 m3
- excavación: ruo200303 Residuos de la limpieza viaria. (componente de residuo); rendimiento 17.125 kg; Código LER 20 03 03; Masa del elemento 1 kg; Volumen 0.000667 m3
