# Descabezado de paneles en muros pantalla

- Propiedad del archivo: CYPE Ingenieros S.A.
- Formato: FIEBDC-3/2016
- Programa: Generador de precios de la construcción. CYPE Ingenieros, S.A.
- Fecha: 05/04/2024
- Ámbito geográfico: Bolivia
- Divisa: BOB
- Costes indirectos: 3 %
- Gastos generales: 13 %
- Beneficio industrial: 6 %
- IVA: 13 %

## C Cimentaciones

### CC Contenciones

#### CCP Muros pantalla

**CCP051** m Descabezado de paneles en muros pantalla.
Demolición del exceso de hormigón existente en la coronación de los paneles del muro pantalla, de 40 cm de espesor, mediante el repicado mecánico con martillo rompedor del tramo comprendido entre el nivel de llenado del hormigón y el nivel de descabezado, hasta asegurar la ausencia de hormigón contaminado por lodos y la calidad descrita en el Proyecto, y carga manual de escombros sobre camión o contenedor.
Incluye: Replanteo, marcado y corte del nivel de descabezado. Picado mecánico con martillo rompedor del hormigón contaminado existente en la coronación de la pantalla. Picado manual con compresor portátil de los restos del descabezado. Enderezado de las armaduras. Limpieza de la superficie de hormigón. Recogida de restos. Carga manual de escombros sobre camión o contenedor.
Criterio de medición de proyecto: Longitud medida según documentación gráfica de Proyecto, considerando que la cota final de vaciado rebasará a la teórica en al menos 30 cm.
Criterio de medición de obra: Se medirá la longitud realmente ejecutada según especificaciones de Proyecto.

| Código | Ud | Descripción | Rendimiento | Precio | Importe |
|---|---|---|---|---|---|
| mq01exn050c | h | Retroexcavadora sobre neumáticos, de 85 kW, con martillo rompedor. (maquinaria) | 0.328 | 478.17 | 156.840 |
| mq05pdm010a | h | Compresor portátil eléctrico 2 m³/min de caudal. (maquinaria) | 0.718 | 28.03 | 20.126 |
| mq05mai030 | h | Martillo neumático. (maquinaria) | 1.435 | 30.01 | 43.064 |
| mo112 | h | Ayudante general de construcción. (mano de obra) | 2.032 | 41.53 | 84.389 |
| mo113 | h | Ayudante 2ª de construcción. (mano de obra) | 1.016 | 40.86 | 41.514 |
| % | % | Herramienta menor | 2 % | 345.933 | 6.919 |
|  |  | Costes directos |  |  | 352.852 |

Residuos:
- demolición: ruo170101 Hormigón (hormigones, morteros y prefabricados). (componente de residuo); rendimiento 276 kg; Código LER 17 01 01; Masa del elemento 1 kg; Volumen 0.000667 m3
- demolición: ruo170405 Hierro y acero. (componente de residuo); rendimiento 1.875 kg; Código LER 17 04 05; Masa del elemento 1 kg; Volumen 0.000476 m3
