# Regularización del intradós de muro pantalla

- Propiedad del archivo: CYPE Ingenieros S.A.
- Formato: FIEBDC-3/2016
- Programa: Generador de precios de la construcción. CYPE Ingenieros, S.A.
- Fecha: 30/10/2024
- Ámbito geográfico: Bolivia
- Divisa: BOB
- Costes indirectos: 3 %
- Gastos generales: 13 %
- Beneficio industrial: 6 %
- IVA: 13 %

## C Cimentaciones

### CC Contenciones

#### CCP Muros pantalla

**CCP071** m² Regularización del intradós de muro pantalla.
Regularización de los paramentos verticales del intradós de muro pantalla de hormigón armado, mediante fresadora, desbastando de 3 a 5 cm de espesor para eliminar los resaltes resultantes del vaciado contra el terreno, y decapar la superficie con acabado rugoso, para revestir, y carga de escombros sobre camión o contenedor.
Incluye: Fresado del intradós del muro pantalla. Retirada y acopio de escombros. Carga de escombros sobre camión o contenedor.
Criterio de medición de proyecto: Superficie medida según documentación gráfica de Proyecto.
Criterio de medición de obra: Se medirá la superficie realmente ejecutada según especificaciones de Proyecto.

| Código | Ud | Descripción | Rendimiento | Precio | Importe |
|---|---|---|---|---|---|
| mq03fre010a | h | Equipo de fresado, para muro pantalla. (maquinaria) | 0.155 | 480.49 | 74.476 |
| mq01pan070b | h | Mini pala cargadora sobre neumáticos, de 52 kW/1 m³ kW. (maquinaria) | 0.022 | 242.91 | 5.344 |
| % | % | Herramienta menor | 2 % | 79.820 | 1.596 |
|  |  | Costes directos |  |  | 81.416 |

Residuos:
- demolición: ruo170101 Hormigón (hormigones, morteros y prefabricados). (componente de residuo); rendimiento 60 kg; Código LER 17 01 01; Masa del elemento 1 kg; Volumen 0.000667 m3
