# Cemento consumido en exceso en vaciado de micropilotes

- Propiedad del archivo: CYPE Ingenieros S.A.
- Formato: FIEBDC-3/2016
- Programa: Generador de precios de la construcción. CYPE Ingenieros, S.A.
- Fecha: 30/10/2024
- Ámbito geográfico: Bolivia
- Divisa: BOB
- Costes indirectos: 3 %
- Gastos generales: 13 %
- Beneficio industrial: 6 %
- IVA: 13 %

## C Cimentaciones

### CP Profundas

#### CPM Micropilotes

**CPM070** kg Cemento consumido en exceso en vaciado de micropilotes.
Cemento utilizado en la preparación de mortero o lechada de cemento, consumidos en exceso sobre el volumen teórico correspondiente al diámetro nominal del micropilote, durante los trabajos de vaciado.
Criterio de medición de obra: Se determinará, a partir del peso obtenido en báscula oficial de las unidades llegadas a obra, el peso de las unidades realmente ejecutadas según especificaciones de Proyecto.

| Código | Ud | Descripción | Rendimiento | Precio | Importe |
|---|---|---|---|---|---|
| mt08cem010c | kg | Cemento Portland CEM I 42,5 N, en sacos. (material) | 1 | 0.86 | 0.860 |
| mo113 | h | Ayudante 2ª de construcción. (mano de obra) | 0.006 | 41.17 | 0.247 |
| % | % | Herramienta menor | 2 % | 1.107 | 0.022 |
|  |  | Costes directos |  |  | 1.129 |

Residuos:
- colocación: mt08cem010c Cemento Portland CEM I 42,5 N, en sacos; factor de residuo 0.0063

## Recursos

**mt08cem010c** kg Cemento Portland CEM I 42,5 N, en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
