# Corte de losa de hormigón armado con útiles diamantados

- Propiedad del archivo: CYPE Ingenieros S.A.
- Formato: FIEBDC-3/2016
- Programa: Generador de precios de la construcción. CYPE Ingenieros, S.A.
- Fecha: 05/04/2024
- Ámbito geográfico: Bolivia
- Divisa: BOB
- Costes indirectos: 3 %
- Gastos generales: 13 %
- Beneficio industrial: 6 %
- IVA: 13 %

## D Demoliciones

### DE Estructuras

#### DEH Hormigón

**DEH022** m² Corte de losa de hormigón armado con útiles diamantados.
Corte en húmedo de losa de hormigón armado y chapa de acero galvanizado, con sierra con disco diamantado, previo levantado del piso y su base, y carga manual sobre camión o contenedor.
Criterio de valoración económica: El precio no incluye el levantado del piso.
Incluye: Replanteo de la superficie de losa a demoler. Corte del elemento. Fragmentación de los escombros en piezas manejables. Retirada y acopio de escombros. Limpieza de los restos de obra. Carga manual de escombros sobre camión o contenedor.
Criterio de medición de proyecto: Superficie medida según documentación gráfica de Proyecto.
Criterio de medición de obra: Se medirá la superficie realmente ejecutada según especificaciones de Proyecto.

| Código | Ud | Descripción | Rendimiento | Precio | Importe |
|---|---|---|---|---|---|
| mt51cpd020c | m² | Corte en húmedo con sierra con disco diamantado, en losas de hormigón armado o prefabricado. (material) | 1 | 7234.72 | 7234.720 |
| mo113 | h | Ayudante 2ª de construcción. (mano de obra) | 0.771 | 40.86 | 31.503 |
| % | % | Herramienta menor | 2 % | 7266.223 | 145.324 |
|  |  | Costes directos |  |  | 7411.547 |

Residuos:
- demolición: ruo170101 Hormigón (hormigones, morteros y prefabricados). (componente de residuo); rendimiento 487.6 kg; Código LER 17 01 01; Masa del elemento 1 kg; Volumen 0.000667 m3
- demolición: ruo170405 Hierro y acero. (componente de residuo); rendimiento 12.705 kg; Código LER 17 04 05; Masa del elemento 1 kg; Volumen 0.000476 m3
