# Demolición de viga, vigueta o cargadero de madera

- Propiedad del archivo: CYPE Ingenieros S.A.
- Formato: FIEBDC-3/2016
- Programa: Generador de precios de la construcción. CYPE Ingenieros, S.A.
- Fecha: 05/04/2024
- Ámbito geográfico: Bolivia
- Divisa: BOB
- Costes indirectos: 3 %
- Gastos generales: 13 %
- Beneficio industrial: 6 %
- IVA: 13 %

## D Demoliciones

### DE Estructuras

#### DEM Madera

**DEM050** m Demolición de viga, vigueta o cargadero de madera.
Demolición de cargadero de madera de más de 2500 cm² de sección y 4 a 5 m de longitud media, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.3 | 22.07 | 6.621 |
| mo112 | h | Ayudante general de construcción. (mano de obra) | 0.33 | 41.53 | 13.705 |
| mo113 | h | Ayudante 2ª de construcción. (mano de obra) | 0.661 | 40.86 | 27.008 |
| % | % | Herramienta menor | 2 % | 47.334 | 0.947 |
|  |  | Costes directos |  |  | 48.281 |

Residuos:
- demolición: ruo170201 Madera. (componente de residuo); rendimiento 119.375 kg; Código LER 17 02 01; Masa del elemento 1 kg; Volumen 0.000909 m3
