# Demolición de escalera de madera

- Propiedad del archivo: CYPE Ingenieros S.A.
- Formato: FIEBDC-3/2016
- Programa: Generador de precios de la construcción. CYPE Ingenieros, S.A.
- Fecha: 30/10/2024
- Ámbito geográfico: Bolivia
- Divisa: BOB
- Costes indirectos: 3 %
- Gastos generales: 13 %
- Beneficio industrial: 6 %
- IVA: 13 %

## D Demoliciones

### DE Estructuras

#### DEM Madera

**DEM060** m² Demolición de escalera de madera.
Demolición de escalera de estructura, peldaños y barandilla de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.45 | 22.18 | 9.981 |
| mo112 | h | Ayudante general de construcción. (mano de obra) | 0.496 | 41.84 | 20.753 |
| mo113 | h | Ayudante 2ª de construcción. (mano de obra) | 0.165 | 41.17 | 6.793 |
| % | % | Herramienta menor | 2 % | 37.527 | 0.751 |
|  |  | Costes directos |  |  | 38.278 |

Residuos:
- demolición: ruo170201 Madera. (componente de residuo); rendimiento 23.875 kg; Código LER 17 02 01; Masa del elemento 1 kg; Volumen 0.000909 m3
