# Desmontaje de canalización superficial

- Propiedad del archivo: CYPE Ingenieros S.A.
- Formato: FIEBDC-3/2016
- Programa: Generador de precios de la construcción. CYPE Ingenieros, S.A.
- Fecha: 30/10/2024
- Ámbito geográfico: Bolivia
- Divisa: BOB
- Costes indirectos: 3 %
- Gastos generales: 13 %
- Beneficio industrial: 6 %
- IVA: 13 %

## D Demoliciones

### DI Instalaciones

#### DIE Eléctricas

**DIE103** m Desmontaje de canalización superficial.
Desmontaje de canal protectora o bandeja fijada superficialmente en paramento interior, con medios manuales, y carga manual sobre camión o contenedor.
Criterio de valoración económica: El precio incluye el desmontaje de los mecanismos y de los accesorios y la retirada del cableado alojado en su interior.
Incluye: Desmontaje del elemento. Retirada y acopio del material desmontado. Limpieza de los restos de obra. Carga manual del material desmontado y restos de obra sobre camión o contenedor.
Criterio de medición de proyecto: Longitud medida según documentación gráfica de Proyecto.
Criterio de medición de obra: Se medirá la longitud realmente desmontada según especificaciones de Proyecto.

| Código | Ud | Descripción | Rendimiento | Precio | Importe |
|---|---|---|---|---|---|
| mo003 | h | Especialista electricista. (mano de obra) | 0.024 | 58.74 | 1.410 |
| mo102 | h | Ayudante 1ª de electricista. (mano de obra) | 0.024 | 42.65 | 1.024 |
| % | % | Herramienta menor | 2 % | 2.434 | 0.049 |
|  |  | Costes directos |  |  | 2.483 |

Residuos:
- demolición: ruo170203 Plástico. (componente de residuo); rendimiento 0.5 kg; Código LER 17 02 03; Masa del elemento 1 kg; Volumen 0.001667 m3
- demolición: ruo170411 Cables distintos de los especificados en el código 17 04 10. (componente de residuo); rendimiento 0.022 kg; Código LER 17 04 11; Masa del elemento 1 kg; Volumen 0.000667 m3
