# Levantado de puerta interior

- Propiedad del archivo: CYPE Ingenieros S.A.
- Formato: FIEBDC-3/2016
- Programa: Generador de precios de la construcción. CYPE Ingenieros, S.A.
- Fecha: 30/10/2024
- Ámbito geográfico: Bolivia
- Divisa: BOB
- Costes indirectos: 3 %
- Gastos generales: 13 %
- Beneficio industrial: 6 %
- IVA: 13 %

## D Demoliciones

### DL Carpintería, vidrios y protecciones solares

#### DLP Puertas

**DLP210** m² Levantado de puerta interior.
Levantado de puerta interior de madera, con medios manuales, sin deteriorar el paramento al que está sujeta, y carga manual sobre camión o contenedor.
Criterio de valoración económica: El precio incluye el levantado de las hojas, de los marcos, de los tapajuntas y de los herrajes.
Incluye: Levantado del elemento. Retirada y acopio del material levantado. Limpieza de los restos de obra. Carga manual del material levantado y restos de obra sobre camión o contenedor.
Criterio de medición de proyecto: Superficie medida según documentación gráfica de Proyecto.
Criterio de medición de obra: Se medirá la superficie realmente desmontada según especificaciones de Proyecto.

| Código | Ud | Descripción | Rendimiento | Precio | Importe |
|---|---|---|---|---|---|
| mo058 | h | Ayudante 1ª carpintero. (mano de obra) | 0.21 | 42.99 | 9.028 |
| % | % | Herramienta menor | 2 % | 9.028 | 0.181 |
|  |  | Costes directos |  |  | 9.209 |

Residuos:
- demolición: ruo170201 Madera. (componente de residuo); rendimiento 25.139 kg; Código LER 17 02 01; Masa del elemento 1 kg; Volumen 0.000909 m3
- demolición: ruo170401 Cobre, bronce, latón. (componente de residuo); rendimiento 25.139 kg; Código LER 17 04 01; Masa del elemento 1 kg; Volumen 0.000667 m3
