# Peldaño de rejilla electrosoldada

- Propiedad del archivo: CYPE Ingenieros S.A.
- Formato: FIEBDC-3/2016
- Programa: Generador de precios de la construcción. CYPE Ingenieros, S.A.
- Fecha: 30/10/2024
- Ámbito geográfico: Bolivia
- Divisa: BOB
- Costes indirectos: 3 %
- Gastos generales: 13 %
- Beneficio industrial: 6 %
- IVA: 13 %

## E Estructuras

### EA Acero

#### EAE Escaleras, pasarelas y plataformas de trabajo

**EAE110** Ud Peldaño de rejilla electrosoldada.
Peldaño recto, de 700x240 mm, formado por rejilla electrosoldada antideslizante, acabado galvanizado en caliente, realizada con pletinas portantes de acero laminado S235JR, en perfil plano laminado en caliente, de 20x2 mm, separadas 34 mm entre sí, separadores de varilla cuadrada retorcida, de acero con bajo contenido en carbono ISO 16120-2 C4D, de 4 mm de lado, separados 38 mm entre sí y marco de acero laminado S235JR, en perfil plano laminado en caliente; y remate frontal antideslizante, de acero laminado S235JR, en perfil plano laminado en caliente, troquelado, fijado mediante atornillado sobre zanca metálica de escalera.
Criterio de valoración económica: El precio incluye los elementos de fijación.
Incluye: Replanteo. Colocación y fijación de los peldaños. Limpieza final.
Criterio de medición de proyecto: Número de unidades previstas, según documentación gráfica de Proyecto.
Criterio de medición de obra: Se medirá el número de unidades realmente ejecutadas según especificaciones de Proyecto.

| Código | Ud | Descripción | Rendimiento | Precio | Importe |
|---|---|---|---|---|---|
| mt07rel020aaa | Ud | Peldaño recto, de 700x240 mm, formado por rejilla electrosoldada antideslizante, acabado galvanizado en caliente, realizada con pletinas portantes de acero laminado S235JR, en perfil plano laminado en caliente, de 20x2 mm, separadas 34 mm entre sí, separadores de varilla cuadrada retorcida, de acero con bajo contenido en carbono ISO 16120-2 C4D, de 4 mm de lado, separados 38 mm entre sí y marco de acero laminado S235JR, en perfil plano laminado en caliente; y remate frontal antideslizante, de acero laminado S235JR, en perfil plano laminado en caliente, troquelado, para atornillar, incluso elementos de fijación. (material) | 1 | 164.22 | 164.220 |
| mo047 | h | Especialista en montaje de estructura metálica. (mano de obra) | 0.11 | 59.49 | 6.544 |
| mo094 | h | Ayudante 1ª en montaje de estructura metálica. (mano de obra) | 0.11 | 44.44 | 4.888 |
| % | % | Herramienta menor | 2 % | 175.652 | 3.513 |
|  |  | Costes directos |  |  | 179.165 |

Residuos:
- colocación: mt07rel020aaa; factor de residuo 0.0053

## Recursos

**mt07rel020aaa** Ud Peldaño recto, de 700x240 mm
Datos técnicos: Coste energético 73.904 MJ; Emisión de CO2 7.335 kg; Código LER 17 04 05; Masa del elemento 2.79 kg; Volumen 0.001329 m3
Residuos:
- embalaje: re170203 Plástico. (componente de residuo); rendimiento 0.04 kg; Código LER 17 02 03; Masa del elemento 1 kg; Volumen 0.001667 m3
