# Meseta de plancha estampada en escalera metálica

- Propiedad del archivo: CYPE Ingenieros S.A.
- Formato: FIEBDC-3/2016
- Programa: Generador de precios de la construcción. CYPE Ingenieros, S.A.
- Fecha: 18/06/2025
- Ámbito geográfico: Bolivia
- Divisa: BOB
- Costes indirectos: 3 %
- Gastos generales: 13 %
- Beneficio industrial: 6 %
- IVA: 13 %

## E Estructuras

### EA Acero

#### EAE Escaleras, pasarelas y plataformas de trabajo

**EAE130** m² Meseta de plancha estampada en escalera metálica.
Meseta de plancha lagrimada, de acero galvanizado S235JR, de 3 mm de espesor nominal y de 5 mm de espesor total, masa nominal 26 kg/m² y 1 pliegue, con uniones soldadas en obra.
Criterio de valoración económica: El precio incluye las soldaduras.
Incluye: Replanteo. Colocación y fijación de la meseta. Limpieza final.
Criterio de medición de proyecto: Superficie medida según documentación gráfica de Proyecto.
Criterio de medición de obra: Se medirá la superficie realmente ejecutada según especificaciones de Proyecto.

| Código | Ud | Descripción | Rendimiento | Precio | Importe |
|---|---|---|---|---|---|
| mt07res020aa | m² | Meseta de plancha lagrimada, de acero galvanizado S235JR, de 3 mm de espesor nominal y de 5 mm de espesor total, masa nominal 26 kg/m² y 1 pliegue. (material) | 1 | 707.57 | 707.570 |
| mq08sol020 | h | Equipo y elementos auxiliares para soldadura eléctrica. (maquinaria) | 0.29 | 22.6 | 6.554 |
| mo047 | h | Especialista en montaje de estructura metálica. (mano de obra) | 0.319 | 62.1 | 19.810 |
| mo094 | h | Ayudante 1ª en montaje de estructura metálica. (mano de obra) | 0.319 | 46.39 | 14.798 |
| % | % | Herramienta menor | 2 % | 748.732 | 14.975 |
|  |  | Costes directos |  |  | 763.707 |

Residuos:
- colocación: mt07res020aa; factor de residuo 0.0053

## Recursos

**mt07res020aa** m² Meseta de plancha lagrimada
Datos técnicos: Coste energético 655.700 MJ; Emisión de CO2 66.714 kg; Código LER 17 04 05; Masa del elemento 26 kg; Volumen 0.012381 m3
Residuos:
- embalaje: re170203 Plástico. (componente de residuo); rendimiento 0.032 kg; Código LER 17 02 03; Masa del elemento 1 kg; Volumen 0.001667 m3
