# Muro de mampostería, de ladrillo cerámico

- Propiedad del archivo: CYPE Ingenieros S.A.
- Formato: FIEBDC-3/2016
- Programa: Generador de precios de la construcción. CYPE Ingenieros, S.A.
- Fecha: 30/10/2024
- Ámbito geográfico: Bolivia
- Divisa: BOB
- Costes indirectos: 3 %
- Gastos generales: 13 %
- Beneficio industrial: 6 %
- IVA: 13 %

## E Estructuras

### EF Mampostería

#### EFM Muros

**EFM010** m³ Muro de mampostería, de ladrillo cerámico.
Muro de 1 pie de espesor de mampostería de ladrillo cerámico cara vista macizo de elaboración mecánica, color rojo, 24x11,5x5 cm, con juntas horizontales y verticales de 20 mm de espesor, junta rehundida, recibida con mortero de cemento confeccionado en obra, con 250 kg/m³ de cemento, color gris, dosificación 1:6, suministrado en sacos.
Incluye: Limpieza y preparación de la superficie de apoyo. Replanteo. Colocación y aplomado de miras de referencia. Tendido de hilos entre miras. Colocación de plomos fijos en las aristas. Preparación del mortero. Colocación de las piezas por hiladas a nivel. Repaso de juntas y limpieza.
Criterio de medición de proyecto: Volumen medido según documentación gráfica de Proyecto.
Criterio de medición de obra: Se medirá el volumen realmente ejecutado según especificaciones de Proyecto.

| Código | Ud | Descripción | Rendimiento | Precio | Importe |
|---|---|---|---|---|---|
| mt05mmq010a | Ud | Ladrillo cerámico cara vista macizo de elaboración mecánica, color rojo, 24x11,5x5 cm, densidad 1300 kg/m³. (material) | 481.25 | 5.04 | 2425.500 |
| mt08aaa010a | m³ | Agua. (material) | 0.065 | 11.68 | 0.759 |
| mt01arg005a | t | Arena de cantera, para mortero preparado en obra. (material) | 0.529 | 158.4 | 83.794 |
| mt08cem000j | kg | Cemento gris en sacos. (material) | 81.9 | 1.22 | 99.918 |
| mq06hor010 | h | Hormigonera eléctrica con una capacidad de amasado de 160 l. (maquinaria) | 0.228 | 22.77 | 5.192 |
| mo021 | h | Albañil. (mano de obra) | 8.456 | 57.16 | 483.345 |
| mo114 | h | Ayudante 2ª de albañil. (mano de obra) | 4.228 | 41.17 | 174.067 |
| % | % | Herramienta menor | 2 % | 3272.575 | 65.452 |
|  |  | Costes directos |  |  | 3338.027 |

Residuos:
- colocación: mt05mmq010a Ladrillo cerámico cara vista macizo de elaboración mecánica, color rojo, 24x11,5x5 cm, densidad 1300 kg/m³; factor de residuo 0.0105
- colocación: mt01arg005a Arena de cantera, para mortero preparado en obra; factor de residuo 0.00501329
- colocación: mt08cem000j Cemento gris en sacos; factor de residuo 0.0063

## Recursos

**mt05mmq010a** Ud Ladrillo cerámico cara vista macizo de elaboración mecánica, color rojo, 24x11,5x5 cm, densidad 1300 kg/m³
Datos técnicos: Coste energético 25.072 MJ; Emisión de CO2 0.367 kg; Código LER 17 01 02; Masa del elemento 1.43 kg; Volumen 0.001144 m3
Residuos:
- embalaje: re170201 Madera. (componente de residuo); rendimiento 0.005 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000j** kg Cemento gris en sacos
Datos técnicos: Coste energético 7.174 MJ; Emisión de CO2 0.904 kg; Código LER 17 01 01; Masa del elemento 1 kg; Volumen 0.000667 m3
Residuos:
- embalaje: re150101 Envases de papel y cartón. (componente de residuo); rendimiento 0.014 kg; Código LER 15 01 01; Masa del elemento 1 kg; Volumen 0.001333 m3
- embalaje: re170201 Madera; rendimiento 0.001 kg
- embalaje: re170203 Plástico; rendimiento 0.003 kg
