# Conector soldado

- Propiedad del archivo: CYPE Ingenieros S.A.
- Formato: FIEBDC-3/2016
- Programa: Generador de precios de la construcción. CYPE Ingenieros, S.A.
- Fecha: 05/04/2024
- Ámbito geográfico: Bolivia
- Divisa: BOB
- Costes indirectos: 3 %
- Gastos generales: 13 %
- Beneficio industrial: 6 %
- IVA: 13 %

## E Estructuras

### EH Hormigón armado

#### EHX Losas con placa

**EHX021** Ud Conector soldado.
Conector de acero galvanizado de 19 mm de diámetro y 123 mm de altura, para su utilización sobre vigas metálicas en losas con placa de 14,5 cm de canto mínimo; fijado mediante soldadura.
Incluye: Replanteo y disposición de conectores. Fijación de conectores mediante soldadura.
Criterio de medición de proyecto: Número de unidades previstas, según documentación gráfica de Proyecto.
Criterio de medición de obra: Se medirá el número de unidades realmente ejecutadas según especificaciones de Proyecto.

| Código | Ud | Descripción | Rendimiento | Precio | Importe |
|---|---|---|---|---|---|
| mt07cem040c | Ud | Conector de acero galvanizado con cabeza de disco, de 19 mm de diámetro y 123 mm de altura, para fijar a estructura de acero mediante soldadura a la placa colaborante. (material) | 1 | 15.42 | 15.420 |
| mq08sol030 | h | Equipo y elementos auxiliares para soldadura de conectores. (maquinaria) | 0.05 | 129.25 | 6.463 |
| mo047 | h | Especialista en montaje de estructura metálica. (mano de obra) | 0.055 | 59.04 | 3.247 |
| % | % | Herramienta menor | 2 % | 25.130 | 0.503 |
|  |  | Costes directos |  |  | 25.633 |

## Recursos

**mt07cem040c** Ud Conector de acero galvanizado con cabeza de disco
Datos técnicos: Coste energético 6.140 MJ; Emisión de CO2 0.470 kg
Residuos:
- embalaje: re150101 Envases de papel y cartón. (componente de residuo); rendimiento 0.09 kg; Código LER 15 01 01; Masa del elemento 1 kg; Volumen 0.001333 m3
- embalaje: re170203 Plástico. (componente de residuo); rendimiento 0.045 kg; Código LER 17 02 03; Masa del elemento 1 kg; Volumen 0.001667 m3
