# Acero en vigas mixtas

- Propiedad del archivo: CYPE Ingenieros S.A.
- Formato: FIEBDC-3/2016
- Programa: Generador de precios de la construcción. CYPE Ingenieros, S.A.
- Fecha: 30/10/2024
- Ámbito geográfico: Bolivia
- Divisa: BOB
- Costes indirectos: 3 %
- Gastos generales: 13 %
- Beneficio industrial: 6 %
- IVA: 13 %

## E Estructuras

### EX Mixtas

#### EXV Vigas

**EXV010** kg Acero en vigas mixtas.
Acero A 572 Grado 50, en vigas mixtas formadas por piezas simples de perfiles laminados en caliente más conectores, acabado con imprimación antioxidante, con uniones soldadas en obra.
Criterio de valoración económica: El precio incluye las soldaduras, los cortes, los despuntes, las piezas especiales, los casquillos y los elementos auxiliares de montaje.
Incluye: Replanteo de la viga en sus apoyos. Colocación y fijación provisional del perfil. Apeado, aplomado y nivelación. Ejecución de las uniones soldadas. Replanteo y fijación de conectores.
Criterio de medición de proyecto: Peso nominal medido según documentación gráfica de Proyecto.
Criterio de medición de obra: Se determinará, a partir del peso obtenido en báscula oficial de las unidades llegadas a obra, el peso de las unidades realmente ejecutadas según especificaciones de Proyecto.

| Código | Ud | Descripción | Rendimiento | Precio | Importe |
|---|---|---|---|---|---|
| mt07ala000qb | kg | Acero laminado A 572 Grado 50, en perfiles laminados en caliente, según ASTM A 572, piezas simples+conectores, para aplicaciones estructurales, acabado con imprimación antioxidante. Trabajado y montado en taller, para colocar con uniones soldadas en obra. (material) | 1 | 16.66 | 16.660 |
| mq08sol020 | h | Equipo y elementos auxiliares para soldadura eléctrica. (maquinaria) | 0.018 | 22.6 | 0.407 |
| mo047 | h | Especialista en montaje de estructura metálica. (mano de obra) | 0.02 | 59.49 | 1.190 |
| mo094 | h | Ayudante 1ª en montaje de estructura metálica. (mano de obra) | 0.011 | 44.44 | 0.489 |
| % | % | Herramienta menor | 2 % | 18.746 | 0.375 |
|  |  | Costes directos |  |  | 19.121 |

Residuos:
- colocación: mt07ala000qb; factor de residuo 0.0045

## Recursos

**mt07ala000qb** kg Acero laminado A 572 Grado 50
Datos técnicos: Coste energético 9.830 MJ; Emisión de CO2 0.510 kg; Código LER 17 04 05; Masa del elemento 1 kg; Volumen 0.000476 m3
