# Perfil autoadhesivo de transición entre pisos al mismo nivel, de aluminio

- Propiedad del archivo: CYPE Ingenieros S.A.
- Formato: FIEBDC-3/2016
- Programa: Generador de precios de la construcción. CYPE Ingenieros, S.A.
- Fecha: 05/04/2024
- Ámbito geográfico: Bolivia
- Divisa: BOB
- Costes indirectos: 3 %
- Gastos generales: 13 %
- Beneficio industrial: 6 %
- IVA: 13 %

## H Remates y ayudas

### HD Perfiles decorativos

#### HDS Perfiles para juntas entre pisos

**HDS011** m Perfil autoadhesivo de transición entre pisos al mismo nivel, de aluminio.
Perfil autoadhesivo de transición entre pisos al mismo nivel, de aluminio anodizado, con superficie lisa, de 30 mm de anchura y 2,3 mm de altura.
Incluye: Preparación de la superficie soporte. Replanteo. Corte y preparación. Colocación y fijación.
Criterio de medición de proyecto: Longitud medida según documentación gráfica de Proyecto. No se ha incrementado la medición por roturas y recortes, ya que en la descomposición se ha considerado un 5% más de piezas.
Criterio de medición de obra: Se medirá la longitud realmente ejecutada según especificaciones de Proyecto.

| Código | Ud | Descripción | Rendimiento | Precio | Importe |
|---|---|---|---|---|---|
| mt18jpc050ba | m | Perfil autoadhesivo de transición entre pisos al mismo nivel, de aluminio anodizado, con superficie lisa, de 30 mm de anchura y 2,3 mm de altura. (material) | 1.05 | 58.2 | 61.110 |
| mo023 | h | Especialista colocador de pisos. (mano de obra) | 0.055 | 56.74 | 3.121 |
| % | % | Herramienta menor | 2 % | 64.231 | 1.285 |
|  |  | Costes directos |  |  | 65.516 |

Residuos:
- colocación: mt18jpc050ba; factor de residuo 0.048

## Recursos

**mt18jpc050ba** m Perfil autoadhesivo de transición entre pisos al mismo nivel
Datos técnicos: Coste energético 6.199 MJ; Emisión de CO2 0.456 kg; Código LER 17 04 02; Masa del elemento 0.05 kg; Volumen 0.000033 m3
Residuos:
- embalaje: re170203 Plástico. (componente de residuo); rendimiento 0.005 kg; Código LER 17 02 03; Masa del elemento 1 kg; Volumen 0.001667 m3
