# Antena para recepción de emisiones terrenales

- Propiedad del archivo: CYPE Ingenieros S.A.
- Formato: FIEBDC-3/2016
- Programa: Generador de precios de la construcción. CYPE Ingenieros, S.A.
- Fecha: 05/04/2024
- Ámbito geográfico: Bolivia
- Divisa: BOB
- Costes indirectos: 3 %
- Gastos generales: 13 %
- Beneficio industrial: 6 %
- IVA: 13 %

## I Instalaciones

### IA Audiovisuales

#### IAA Red de cables coaxiales

**IAA034** Ud Antena para recepción de emisiones terrenales.
Antena exterior UHF para captación de señales de televisión analógica, televisión digital terrestre (TDT) y televisión de alta definición (HDTV) procedentes de emisiones terrenales, canales del 21 al 48, 38 dBi de ganancia con funcionamiento en modo activo, y relación D/A mayor de 20 dB. Incluso anclajes y cuantos accesorios sean necesarios para su correcta instalación.
Incluye: Replanteo.
Criterio de medición de proyecto: Número de unidades previstas, según documentación gráfica de Proyecto.
Criterio de medición de obra: Se medirá el número de unidades realmente ejecutadas según especificaciones de Proyecto.

| Código | Ud | Descripción | Rendimiento | Precio | Importe |
|---|---|---|---|---|---|
| mt40etv030y | Ud | Antena exterior UHF para captación de señales de televisión analógica, televisión digital terrestre (TDT) y televisión de alta definición (HDTV) procedentes de emisiones terrenales, canales del 21 al 48, 38 dBi de ganancia con funcionamiento en modo activo, y relación D/A mayor de 20 dB, incluso fuente de alimentación. (material) | 1 | 989.67 | 989.670 |
| mo001 | h | Especialista instalador de telecomunicaciones. (mano de obra) | 0.551 | 58.3 | 32.123 |
| mo056 | h | Ayudante 1ª instalador de telecomunicaciones. (mano de obra) | 0.551 | 42.33 | 23.324 |
| % | % | Herramienta menor | 2 % | 1045.117 | 20.902 |
|  |  | Costes directos |  |  | 1066.019 |

## Recursos

**mt40etv030y** Ud Antena exterior UHF para captación de señales de televisión analógica
Datos técnicos: Coste energético 267.150 MJ; Emisión de CO2 18.392 kg
Residuos:
- embalaje: re150101 Envases de papel y cartón. (componente de residuo); rendimiento 0.131 kg; Código LER 15 01 01; Masa del elemento 1 kg; Volumen 0.001333 m3
- embalaje: re170203 Plástico. (componente de residuo); rendimiento 0.066 kg; Código LER 17 02 03; Masa del elemento 1 kg; Volumen 0.001667 m3
