# Derivador

- Propiedad del archivo: CYPE Ingenieros S.A.
- Formato: FIEBDC-3/2016
- Programa: Generador de precios de la construcción. CYPE Ingenieros, S.A.
- Fecha: 05/04/2024
- Ámbito geográfico: Bolivia
- Divisa: BOB
- Costes indirectos: 3 %
- Gastos generales: 13 %
- Beneficio industrial: 6 %
- IVA: 13 %

## I Instalaciones

### IA Audiovisuales

#### IAA Red de cables coaxiales

**IAA110** Ud Derivador.
Derivador de 5-2400 MHz, de 4 derivaciones y 16 dB de pérdida de derivación, con conectores tipo "F".
Incluye: Colocación del derivador. Conexionado y comprobación de su correcto funcionamiento.
Criterio de medición de proyecto: Número de unidades previstas, según documentación gráfica de Proyecto.
Criterio de medición de obra: Se medirá el número de unidades realmente ejecutadas según especificaciones de Proyecto.

| Código | Ud | Descripción | Rendimiento | Precio | Importe |
|---|---|---|---|---|---|
| mt40ede008og | Ud | Derivador de 5-2400 MHz, de 4 derivaciones y 16 dB de pérdida de derivación, con conectores tipo "F". (material) | 1 | 79.71 | 79.710 |
| mo001 | h | Especialista instalador de telecomunicaciones. (mano de obra) | 0.11 | 58.3 | 6.413 |
| mo056 | h | Ayudante 1ª instalador de telecomunicaciones. (mano de obra) | 0.11 | 42.33 | 4.656 |
| % | % | Herramienta menor | 2 % | 90.779 | 1.816 |
|  |  | Costes directos |  |  | 92.595 |

## Recursos

**mt40ede008og** Ud Derivador de 5-2400 MHz, de 4 derivaciones y 16 dB de pérdida de derivación, con conectores tipo "F"
Datos técnicos: Coste energético 0.924 MJ; Emisión de CO2 0.107 kg
Residuos:
- embalaje: re150101 Envases de papel y cartón. (componente de residuo); rendimiento 0.072 kg; Código LER 15 01 01; Masa del elemento 1 kg; Volumen 0.001333 m3
