# Repartidor

- Propiedad del archivo: CYPE Ingenieros S.A.
- Formato: FIEBDC-3/2016
- Programa: Generador de precios de la construcción. CYPE Ingenieros, S.A.
- Fecha: 05/04/2024
- Ámbito geográfico: Bolivia
- Divisa: BOB
- Costes indirectos: 3 %
- Gastos generales: 13 %
- Beneficio industrial: 6 %
- IVA: 13 %

## I Instalaciones

### IA Audiovisuales

#### IAA Red de cables coaxiales

**IAA115** Ud Repartidor.
Repartidor de 5-2400 MHz de 7 salidas con punto de acceso a usuario (PAU), de 120x60x16 mm, 12 dB de pérdidas de inserción a 862 MHz y 14 dB de pérdidas de inserción a 2150 MHz.
Incluye: Colocación. Conexionado y comprobación de su correcto funcionamiento.
Criterio de medición de proyecto: Número de unidades previstas, según documentación gráfica de Proyecto.
Criterio de medición de obra: Se medirá el número de unidades realmente ejecutadas según especificaciones de Proyecto.

| Código | Ud | Descripción | Rendimiento | Precio | Importe |
|---|---|---|---|---|---|
| mt40irt026O | Ud | Repartidor de 5-2400 MHz de 7 salidas con punto de acceso a usuario (PAU), de 120x60x16 mm, 12 dB de pérdidas de inserción a 862 MHz y 14 dB de pérdidas de inserción a 2150 MHz, con conectores tipo "F". (material) | 1 | 69.27 | 69.270 |
| mo001 | h | Especialista instalador de telecomunicaciones. (mano de obra) | 0.11 | 58.3 | 6.413 |
| mo056 | h | Ayudante 1ª instalador de telecomunicaciones. (mano de obra) | 0.11 | 42.33 | 4.656 |
| % | % | Herramienta menor | 2 % | 80.339 | 1.607 |
|  |  | Costes directos |  |  | 81.946 |
