# Calentador de agua a gas, convencional

- Propiedad del archivo: CYPE Ingenieros S.A.
- Formato: FIEBDC-3/2016
- Programa: Generador de precios de la construcción. CYPE Ingenieros, S.A.
- Fecha: 18/06/2025
- Ámbito geográfico: Bolivia
- Divisa: BOB
- Costes indirectos: 3 %
- Gastos generales: 13 %
- Beneficio industrial: 6 %
- IVA: 13 %

## I Instalaciones

### IC Calefacción, refrigeración, climatización y A.C.S.

#### ICA Agua caliente

**ICA030** Ud Calentador de agua a gas, convencional.
Calentador instantáneo a gas N, para el servicio de A.C.S., mural vertical, para uso interior, cámara de combustión estanca, encendido electrónico a red eléctrica, sin llama piloto, bajo nivel de emisiones de NOx, control termostático de temperatura, pantalla táctil a color, válido para conductos de evacuación de gases de hasta 4 m, caudal de A.C.S. 12 l/min, potencia de A.C.S. de 4,1 a 20,7 kW, eficiencia al 100% de carga nominal 90%, eficiencia al 30% de carga nominal 91%, eficiencia energética clase A+, perfil de consumo S, dimensiones 575x335x180 mm, peso 13 kg, con dispositivo de control de evacuación de los productos de la combustión y control de llama por sonda de ionización. Sin incluir el conducto para evacuación de los productos de la combustión. Incluso soporte y anclajes de fijación a paramento vertical, llave de corte de esfera, latiguillos flexibles. Totalmente montado, conexionado y probado.
Incluye: Replanteo del aparato. Fijación en paramento mediante elementos de anclaje. Colocación del aparato y accesorios. Conexionado con la red de conducción de agua. Conexión a la red eléctrica y de tierra. Puesta en marcha.
Criterio de medición de proyecto: Número de unidades previstas, según documentación gráfica de Proyecto.
Criterio de medición de obra: Se medirá el número de unidades realmente ejecutadas según especificaciones de Proyecto.

| Código | Ud | Descripción | Rendimiento | Precio | Importe |
|---|---|---|---|---|---|
| mt38cgj015aa | Ud | Calentador instantáneo a gas N, para el servicio de A.C.S., mural vertical, para uso interior, cámara de combustión estanca, encendido electrónico a red eléctrica, sin llama piloto, bajo nivel de emisiones de NOx, control termostático de temperatura, pantalla táctil a color, válido para conductos de evacuación de gases de hasta 4 m, caudal de A.C.S. 12 l/min, potencia de A.C.S. de 4,1 a 20,7 kW, eficiencia al 100% de carga nominal 90%, eficiencia al 30% de carga nominal 91%, eficiencia energética clase A+, perfil de consumo S, dimensiones 575x335x180 mm, peso 13 kg, con dispositivo de control de evacuación de los productos de la combustión y control de llama por sonda de ionización. (material) | 1 | 5878.11 | 5878.110 |
| mt37sve010c | Ud | Válvula de esfera de latón niquelado para roscar de 3/4". (material) | 1 | 67.24 | 67.240 |
| mt38tew010a | Ud | Latiguillo flexible de 20 cm y 1/2" de diámetro. (material) | 2 | 70.26 | 140.520 |
| mt38www011 | Ud | Material auxiliar para instalaciones de A.C.S. (material) | 1 | 12.73 | 12.730 |
| mo004 | h | Especialista instalador de sistemas de calefacción. (mano de obra) | 2.386 | 61.32 | 146.310 |
| mo103 | h | Ayudante 1ª instalador de sistemas de calefacción. (mano de obra) | 2.386 | 44.52 | 106.225 |
| % | % | Herramienta menor | 2 % | 6351.135 | 127.023 |
|  |  | Costes directos |  |  | 6478.158 |

## Recursos

**mt38cgj015aa** Ud Calentador instantáneo a gas N
Datos técnicos: Coste energético 683.331 MJ; Emisión de CO2 43.869 kg
Residuos:
- embalaje: re150101 Envases de papel y cartón. (componente de residuo); rendimiento 1.576 kg; Código LER 15 01 01; Masa del elemento 1 kg; Volumen 0.001333 m3

**mt37sve010c** Ud Válvula de esfera de latón niquelado para roscar de 3/4"
Datos técnicos: Coste energético 720.409 MJ; Emisión de CO2 48.441 kg
Residuos:
- embalaje: re150101 Envases de papel y cartón; rendimiento 0.072 kg
