# Válvula de gasóleo

- Propiedad del archivo: CYPE Ingenieros S.A.
- Formato: FIEBDC-3/2016
- Programa: Generador de precios de la construcción. CYPE Ingenieros, S.A.
- Fecha: 30/10/2024
- Ámbito geográfico: Bolivia
- Divisa: BOB
- Costes indirectos: 3 %
- Gastos generales: 13 %
- Beneficio industrial: 6 %
- IVA: 13 %

## I Instalaciones

### IC Calefacción, refrigeración, climatización y A.C.S.

#### ICD Combustible líquido

**ICD150** Ud Válvula de gasóleo.
Válvula de esfera de latón niquelado para roscar de 1". Totalmente montada, conexionada y probada.
Incluye: Replanteo. Conexión de la válvula.
Criterio de medición de proyecto: Número de unidades previstas, según documentación gráfica de Proyecto.
Criterio de medición de obra: Se medirá el número de unidades realmente ejecutadas según especificaciones de Proyecto.

| Código | Ud | Descripción | Rendimiento | Precio | Importe |
|---|---|---|---|---|---|
| mt37sve010d | Ud | Válvula de esfera de latón niquelado para roscar de 1". (material) | 1 | 111.89 | 111.890 |
| mo004 | h | Especialista instalador de sistemas de calefacción. (mano de obra) | 0.11 | 58.74 | 6.461 |
| mo103 | h | Ayudante 1ª instalador de sistemas de calefacción. (mano de obra) | 0.11 | 42.65 | 4.692 |
| % | % | Herramienta menor | 2 % | 123.043 | 2.461 |
|  |  | Costes directos |  |  | 125.504 |

## Recursos

**mt37sve010d** Ud Válvula de esfera de latón niquelado para roscar de 1"
Datos técnicos: Coste energético 843.399 MJ; Emisión de CO2 56.701 kg
Residuos:
- embalaje: re150101 Envases de papel y cartón. (componente de residuo); rendimiento 0.072 kg; Código LER 15 01 01; Masa del elemento 1 kg; Volumen 0.001333 m3
