# Conducto concéntrico de doble pared, con pared interior de polipropileno y pared exterior metálica

- Propiedad del archivo: CYPE Ingenieros S.A.
- Formato: FIEBDC-3/2016
- Programa: Generador de precios de la construcción. CYPE Ingenieros, S.A.
- Fecha: 05/04/2024
- Ámbito geográfico: Bolivia
- Divisa: BOB
- Costes indirectos: 3 %
- Gastos generales: 13 %
- Beneficio industrial: 6 %
- IVA: 13 %

## I Instalaciones

### IC Calefacción, refrigeración, climatización y A.C.S.

#### ICO Sistemas de evacuación de los productos de la combustión

**ICO160** m Conducto concéntrico de doble pared, con pared interior de polipropileno y pared exterior metálica.
Conducto para evacuación de los productos de la combustión y admisión de aire comburente, formado por tubo de doble pared con junta de estanqueidad, de 60/100 mm de diámetro, compuesto por pared interior de polipropileno color blanco y pared exterior metálica acabado lacado color blanco, con junta de estanqueidad de EPDM, propagación retardada de la llama Euroclase C de reacción al fuego, temperatura máxima de 120°C, presión de trabajo de hasta 200 Pa. Incluso accesorios, piezas especiales, módulos finales y material auxiliar para montaje y sujeción a la obra.
Incluye: Replanteo. Presentación de tubos, accesorios, piezas especiales y módulos finales. Fijación del material auxiliar para montaje y sujeción a la obra. Montaje. Conexionado y comprobación de su correcto funcionamiento.
Criterio de medición de proyecto: Longitud medida desde el arranque del conducto hasta la parte superior del módulo final, según documentación gráfica de Proyecto.
Criterio de medición de obra: Se medirá, desde el arranque del conducto hasta la parte superior del módulo final, la longitud realmente ejecutada según especificaciones de Proyecto.

| Código | Ud | Descripción | Rendimiento | Precio | Importe |
|---|---|---|---|---|---|
| mt20din111a | Ud | Material auxiliar para montaje y sujeción a la obra de los tubos de doble pared con junta de estanqueidad, de 60/100 mm de diámetro. (material) | 1 | 19.53 | 19.530 |
| mt20din110am | m | Tubo de doble pared con junta de estanqueidad, de 60/100 mm de diámetro, compuesto por pared interior de polipropileno color blanco y pared exterior metálica acabado lacado color blanco, con junta de estanqueidad de EPDM, propagación retardada de la llama Euroclase C de reacción al fuego, temperatura máxima de 120°C, presión de trabajo de hasta 200 Pa, con el precio incrementado el 60% en concepto de accesorios, piezas especiales y módulos finales. (material) | 1 | 520.86 | 520.860 |
| mo004 | h | Especialista instalador de sistemas de calefacción. (mano de obra) | 0.33 | 58.3 | 19.239 |
| mo103 | h | Ayudante 1ª instalador de sistemas de calefacción. (mano de obra) | 0.33 | 42.33 | 13.969 |
| % | % | Herramienta menor | 2 % | 573.598 | 11.472 |
|  |  | Costes directos |  |  | 585.070 |

Residuos:
- colocación: mt20din110am; factor de residuo 0.0198617

## Recursos

**mt20din110am** m Tubo de doble pared con junta de estanqueidad
Datos técnicos: Coste energético 157.453 MJ; Emisión de CO2 9.657 kg; Código LER 17 02 03; Masa del elemento 1.49 kg; Volumen 0.002483 m3
