# Sistema de protección antirrobo

- Propiedad del archivo: CYPE Ingenieros S.A.
- Formato: FIEBDC-3/2016
- Programa: Generador de precios de la construcción. CYPE Ingenieros, S.A.
- Fecha: 30/10/2024
- Ámbito geográfico: Bolivia
- Divisa: BOB
- Costes indirectos: 3 %
- Gastos generales: 13 %
- Beneficio industrial: 6 %
- IVA: 13 %

## I Instalaciones

### ID Seguridad

#### IDA Sistemas antirrobo

**IDA010** Ud Sistema de protección antirrobo.
Sistema de protección antirrobo para vivienda compuesto de central microprocesada de 4 zonas sin transmisor telefónico, 2 detectores de infrarrojos, 1 teclado. Incluso baterías, soportes y elementos de fijación de los diferentes elementos que componen la instalación, canalización y cableado con cable de seguridad de 4x0,22 mm² con funda y apantallado.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 40 | 3.66 | 146.400 |
| mt41rte100a | m | Cable de seguridad 4x0,22+2x0,75 mm², libre de halógenos, reacción al fuego clase Dca según UNE-EN 50575, con cubierta color blanco. (material) | 42 | 7.39 | 310.380 |
| mt41rte030d | Ud | Batería de 12 V y 7 Ah. (material) | 1 | 212.19 | 212.190 |
| mt41rte020a | Ud | Central microprocesada bidireccional de detección y robo, con capacidad para 4 zonas de alarma programables para robo, fuego y atraco, 8 códigos de acceso intercambiables, memoria, avisador de presencia, armado total y parcial, fuente de alimentación, tiempo de entrada y salida con regulación, marcado por pulsos y tonos y capacidad para cuatro teclados. (material) | 1 | 1256.84 | 1256.840 |
| mt41rde011 | Ud | Detector volumétrico infrarrojo pasivo de lente Fresnel, de 12 m de alcance, con protección de ángulo 0 y una cobertura de 85°, con alimentación a 12 V. (material) | 2 | 527.18 | 1054.360 |
| mt41rte010 | Ud | Teclado alfanumérico digital de cuarzo líquido con mensaje en display, capacidad para 16 caracteres, indicadores de red, armado, estado y teclas de emergencia médica, bomberos y policía. (material) | 1 | 401.01 | 401.010 |
| mo006 | h | Especialista instalador de redes y equipos de detección y seguridad. (mano de obra) | 3.965 | 58.74 | 232.904 |
| mo105 | h | Ayudante 1ª instalador de redes y equipos de detección y seguridad. (mano de obra) | 3.965 | 42.65 | 169.107 |
| % | % | Herramienta menor | 2 % | 3783.191 | 75.664 |
|  |  | Costes directos |  |  | 3858.855 |

Residuos:
- colocación: mt35aia010b; factor de residuo 0.0275
- colocación: mt41rte100a; factor de residuo 0.0165094

## Recursos

**mt35aia010b** m Tubo curvable de PVC
Datos técnicos: Coste energético 15.501 MJ; Emisión de CO2 0.770 kg; Código LER 17 02 03; Masa del elemento 0.16 kg; Volumen 0.000267 m3

**mt41rte100a** m Cable de seguridad 4x0,22+2x0,75 mm²
Datos técnicos: Coste energético 0.817 MJ; Emisión de CO2 0.070 kg; Código LER 17 04 11; Masa del elemento 0.0212 kg; Volumen 0.000014 m3
Residuos:
- embalaje: re150101 Envases de papel y cartón. (componente de residuo); rendimiento 0.065 kg; Código LER 15 01 01; Masa del elemento 1 kg; Volumen 0.001333 m3

**mt41rde011** Ud Detector volumétrico infrarrojo pasivo de lente Fresnel
Datos técnicos: Coste energético 18.803 MJ; Emisión de CO2 1.017 kg
Residuos:
- embalaje: re150101 Envases de papel y cartón; rendimiento 0.034 kg
