# Válvula de retención

- Propiedad del archivo: CYPE Ingenieros S.A.
- Formato: FIEBDC-3/2016
- Programa: Generador de precios de la construcción. CYPE Ingenieros, S.A.
- Fecha: 30/10/2024
- Ámbito geográfico: Bolivia
- Divisa: BOB
- Costes indirectos: 3 %
- Gastos generales: 13 %
- Beneficio industrial: 6 %
- IVA: 13 %

## I Instalaciones

### IF Plomería

#### IFW Elementos

**IFW040** Ud Válvula de retención.
Válvula de retención de doble clapeta, con cuerpo de hierro fundido y clapeta, eje y resorte de acero inoxidable, DN 40 mm, PN 16 atm.
Incluye: Replanteo. Colocación. Conexionado y comprobación de su correcto funcionamiento.
Criterio de medición de proyecto: Número de unidades previstas, según documentación gráfica de Proyecto.
Criterio de medición de obra: Se medirá el número de unidades realmente ejecutadas según especificaciones de Proyecto.

| Código | Ud | Descripción | Rendimiento | Precio | Importe |
|---|---|---|---|---|---|
| mt37svr020b | Ud | Válvula de retención de doble clapeta, con cuerpo de hierro fundido y clapeta, eje y resorte de acero inoxidable, DN 40 mm, PN 16 atm. (material) | 1 | 299 | 299.000 |
| mt37www010 | Ud | Material auxiliar para instalaciones de plomería. (material) | 1 | 12.89 | 12.890 |
| mo008 | h | Especialista plomero. (mano de obra) | 0.198 | 58.74 | 11.631 |
| mo107 | h | Ayudante 1ª de plomero. (mano de obra) | 0.198 | 42.65 | 8.445 |
| % | % | Herramienta menor | 2 % | 331.966 | 6.639 |
|  |  | Costes directos |  |  | 338.605 |

## Recursos

**mt37svr020b** Ud Válvula de retención de doble clapeta
Datos técnicos: Coste energético 27.777 MJ; Emisión de CO2 2.395 kg
Residuos:
- embalaje: re150101 Envases de papel y cartón. (componente de residuo); rendimiento 0.072 kg; Código LER 15 01 01; Masa del elemento 1 kg; Volumen 0.001333 m3
