# Red interior de evacuación para usos complementarios

- Propiedad del archivo: CYPE Ingenieros S.A.
- Formato: FIEBDC-3/2016
- Programa: Generador de precios de la construcción. CYPE Ingenieros, S.A.
- Fecha: 18/06/2025
- Ámbito geográfico: Bolivia
- Divisa: BOB
- Costes indirectos: 3 %
- Gastos generales: 13 %
- Beneficio industrial: 6 %
- IVA: 13 %

## I Instalaciones

### IS Evacuación de aguas

#### ISD Derivaciones individuales

**ISD024** Ud Red interior de evacuación para usos complementarios.
Red interior de evacuación insonorizada y con resistencia al fuego, para usos complementarios con dotación para: pileta de lavar, realizada con tubo de PVC, multicapa para la red de desagües que conectan la evacuación de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tiq050bc | m | Tubo multicapa de PVC, insonorizado y resistente al fuego (reacción al fuego clase B-s1, d0 ), de 40 mm de diámetro y 3 mm de espesor, 5 m de longitud nominal, unión pegada con adhesivo, con el precio incrementado el 10% en concepto de accesorios y piezas especiales. (material) | 1.65 | 49.29 | 81.329 |
| mt36tiq012a | l | Líquido limpiador para pegado mediante adhesivo de tubos y accesorios de PVC. (material) | 0.083 | 337.48 | 28.011 |
| mt36tiq013a | kg | Adhesivo para tubos y accesorios de PVC. (material) | 0.041 | 430.11 | 17.635 |
| mo008 | h | Especialista plomero. (mano de obra) | 1.817 | 61.32 | 111.418 |
| mo107 | h | Ayudante 1ª de plomero. (mano de obra) | 0.909 | 44.52 | 40.469 |
| % | % | Herramienta menor | 2 % | 278.862 | 5.577 |
|  |  | Costes directos |  |  | 284.439 |

Residuos:
- colocación: mt36tiq050bc; factor de residuo 0.0791769
- colocación: mt36tiq012a Líquido limpiador para pegado mediante adhesivo de tubos y accesorios de PVC; factor de residuo 0.0275

## Recursos

**mt36tiq050bc** m Tubo multicapa de PVC
Datos técnicos: Coste energético 45.943 MJ; Emisión de CO2 0.729 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt36tiq012a** l Líquido limpiador para pegado mediante adhesivo de tubos y accesorios de PVC
Datos técnicos: Coste energético 3.819 MJ; Emisión de CO2 0.202 kg; Código LER 20 01 30; Masa del elemento 1 kg; Volumen 0.001 m3
Residuos:
- embalaje: re170203 Plástico; rendimiento 0.032 kg
