# Montacargas

- Propiedad del archivo: CYPE Ingenieros S.A.
- Formato: FIEBDC-3/2016
- Programa: Generador de precios de la construcción. CYPE Ingenieros, S.A.
- Fecha: 30/10/2024
- Ámbito geográfico: Bolivia
- Divisa: BOB
- Costes indirectos: 3 %
- Gastos generales: 13 %
- Beneficio industrial: 6 %
- IVA: 13 %

## I Instalaciones

### IT Transporte

#### ITC Montacargas

**ITC010** Ud Montacargas.
Montacargas hidráulico para 50 kg, de 6 detenidas (9 m), con guías y un pistón. Totalmente montado, conexionado y probado.
Incluye: Replanteo. Instalación del montacargas. Conexionado con la red eléctrica.
Criterio de medición de proyecto: Número de unidades previstas, según documentación gráfica de Proyecto.
Criterio de medición de obra: Se medirá el número de unidades realmente ejecutadas según especificaciones de Proyecto.

| Código | Ud | Descripción | Rendimiento | Precio | Importe |
|---|---|---|---|---|---|
| mt39mch010aj | Ud | Montacargas hidráulico para 50 kg, de 6 detenidas (9 m), con guías y un pistón. (material) | 1 | 129361.28 | 129361.280 |
| mo016 | h | Especialista instalador de aparatos elevadores. (mano de obra) | 45.598 | 58.74 | 2678.427 |
| mo085 | h | Ayudante 1ª instalador de aparatos elevadores. (mano de obra) | 45.708 | 42.65 | 1949.446 |
| % | % | Herramienta menor | 2 % | 133989.153 | 2679.783 |
|  |  | Costes directos |  |  | 136668.936 |
