# Montacargas

- Propiedad del archivo: CYPE Ingenieros S.A.
- Formato: FIEBDC-3/2016
- Programa: Generador de precios de la construcción. CYPE Ingenieros, S.A.
- Fecha: 30/10/2024
- Ámbito geográfico: Bolivia
- Divisa: BOB
- Costes indirectos: 3 %
- Gastos generales: 13 %
- Beneficio industrial: 6 %
- IVA: 13 %

## I Instalaciones

### IT Transporte

#### ITC Montacargas

**ITC010** Ud Montacargas.
Montacargas hidráulico para 750 kg, de 6 detenidas (6 m), de 1,2x1,2 m de plataforma, con guías y un pistón. Totalmente montado, conexionado y probado.
Incluye: Replanteo. Instalación del montacargas. Conexionado con la red eléctrica.
Criterio de medición de proyecto: Número de unidades previstas, según documentación gráfica de Proyecto.
Criterio de medición de obra: Se medirá el número de unidades realmente ejecutadas según especificaciones de Proyecto.

| Código | Ud | Descripción | Rendimiento | Precio | Importe |
|---|---|---|---|---|---|
| mt39mch010de | Ud | Montacargas hidráulico para 750 kg, de 6 detenidas (6 m), de 1,2x1,2 m de plataforma, con guías y un pistón. (material) | 1 | 163456.91 | 163456.910 |
| mo016 | h | Especialista instalador de aparatos elevadores. (mano de obra) | 58.264 | 58.74 | 3422.427 |
| mo085 | h | Ayudante 1ª instalador de aparatos elevadores. (mano de obra) | 58.374 | 42.65 | 2489.651 |
| % | % | Herramienta menor | 2 % | 169368.988 | 3387.380 |
|  |  | Costes directos |  |  | 172756.368 |
