# Derivación para conducto de admisión

- Propiedad del archivo: CYPE Ingenieros S.A.
- Formato: FIEBDC-3/2016
- Programa: Generador de precios de la construcción. CYPE Ingenieros, S.A.
- Fecha: 30/10/2024
- Ámbito geográfico: Bolivia
- Divisa: BOB
- Costes indirectos: 3 %
- Gastos generales: 13 %
- Beneficio industrial: 6 %
- IVA: 13 %

## I Instalaciones

### IV Ventilación

#### IVM Ventilación mecánica

**IVM020** Ud Derivación para conducto de admisión.
Derivación formada por cajón repartidor de polipropileno expandido, de 484x470x180 mm, con embocadura de entrada oblonga de 325x130 mm y cuatro embocaduras de salida de 125 mm de diámetro. Incluso elementos para suspensión del techo.
Incluye: Replanteo. Colocación y fijación. Conexionado de los conductos.
Criterio de medición de proyecto: Número de unidades previstas, según documentación gráfica de Proyecto.
Criterio de medición de obra: Se medirá el número de unidades realmente ejecutadas según especificaciones de Proyecto.

| Código | Ud | Descripción | Rendimiento | Precio | Importe |
|---|---|---|---|---|---|
| mt42sva120a | Ud | Cajón repartidor de polipropileno expandido, de 484x470x180 mm, con embocadura de entrada oblonga de 325x130 mm y cuatro embocaduras de salida de 125 mm de diámetro. (material) | 1 | 87.55 | 87.550 |
| mt42www090 | Ud | Kit de soportes para suspensión del techo, formado por cuatro varillas roscadas de acero galvanizado, con sus tacos, tuercas y arandelas correspondientes. (material) | 1 | 209.49 | 209.490 |
| mo011 | h | Especialista en montaje. (mano de obra) | 0.165 | 58.74 | 9.692 |
| mo080 | h | Ayudante 1ª en montaje. (mano de obra) | 0.165 | 42.73 | 7.050 |
| % | % | Herramienta menor | 2 % | 313.782 | 6.276 |
|  |  | Costes directos |  |  | 320.058 |

## Recursos

**mt42sva120a** Ud Cajón repartidor de polipropileno expandido
Datos técnicos: Coste energético 4.408 MJ; Emisión de CO2 0.293 kg
Residuos:
- embalaje: re150101 Envases de papel y cartón. (componente de residuo); rendimiento 0.09 kg; Código LER 15 01 01; Masa del elemento 1 kg; Volumen 0.001333 m3
- embalaje: re170203 Plástico. (componente de residuo); rendimiento 0.045 kg; Código LER 17 02 03; Masa del elemento 1 kg; Volumen 0.001667 m3
