# Terminal de ventilación, para cubierta

- Propiedad del archivo: CYPE Ingenieros S.A.
- Formato: FIEBDC-3/2016
- Programa: Generador de precios de la construcción. CYPE Ingenieros, S.A.
- Fecha: 30/10/2024
- Ámbito geográfico: Bolivia
- Divisa: BOB
- Costes indirectos: 3 %
- Gastos generales: 13 %
- Beneficio industrial: 6 %
- IVA: 13 %

## I Instalaciones

### IV Ventilación

#### IVM Ventilación mecánica

**IVM029** Ud Terminal de ventilación, para cubierta.
Terminal de ventilación, para cubierta, de 1159 mm de longitud, color negro, para conducto de salida de 125 mm de diámetro.
Incluye: Replanteo. Colocación.
Criterio de medición de proyecto: Número de unidades previstas, según documentación gráfica de Proyecto.
Criterio de medición de obra: Se medirá el número de unidades realmente ejecutadas según especificaciones de Proyecto.

| Código | Ud | Descripción | Rendimiento | Precio | Importe |
|---|---|---|---|---|---|
| mt42wol052a | Ud | Terminal de ventilación, para cubierta, de 1159 mm de longitud, color negro, para conducto de salida de 125 mm de diámetro. (material) | 1 | 1104.85 | 1104.850 |
| mo005 | h | Especialista instalador de climatización. (mano de obra) | 0.165 | 58.74 | 9.692 |
| mo104 | h | Ayudante 1ª instalador de climatización. (mano de obra) | 0.165 | 42.65 | 7.037 |
| % | % | Herramienta menor | 2 % | 1121.579 | 22.432 |
|  |  | Costes directos |  |  | 1144.011 |
