# Purificador de aire

- Propiedad del archivo: CYPE Ingenieros S.A.
- Formato: FIEBDC-3/2016
- Programa: Generador de precios de la construcción. CYPE Ingenieros, S.A.
- Fecha: 05/04/2024
- Ámbito geográfico: Bolivia
- Divisa: BOB
- Costes indirectos: 3 %
- Gastos generales: 13 %
- Beneficio industrial: 6 %
- IVA: 13 %

## I Instalaciones

### IV Ventilación

#### IVP Purificadores de aire

**IVP010** Ud Purificador de aire.
Purificador de aire, caudal de aire entre 200 y 1200 m³/h, consumo eléctrico entre 18 y 275 W, presión sonora (medida a 1 m de distancia) 34 dBA para un caudal de aire de 700 m³/h, dimensiones 2354x712x508 mm, peso 218 kg, alimentación monofásica (230V/50Hz), cable de alimentación de 3 m, filtro de aire ePM1 65% (F7), filtro de aire HEPA H14, indicador de cambio de filtro, salida de aire a 2,3 m de altura para evitar corrientes desagradables, función boost para intensificar la circulación de aire y detector de presencia. Totalmente montado, conexionado y puesto en marcha por la empresa instaladora para la comprobación de su correcto funcionamiento.
Incluye: Replanteo de la unidad. Colocación y fijación de la unidad.
Criterio de medición de proyecto: Número de unidades previstas, según documentación gráfica de Proyecto.
Criterio de medición de obra: Se medirá el número de unidades realmente ejecutadas según especificaciones de Proyecto.

| Código | Ud | Descripción | Rendimiento | Precio | Importe |
|---|---|---|---|---|---|
| mt42wol080a | Ud | Purificador de aire, caudal de aire entre 200 y 1200 m³/h, consumo eléctrico entre 18 y 275 W, presión sonora (medida a 1 m de distancia) 34 dBA para un caudal de aire de 700 m³/h, dimensiones 2354x712x508 mm, peso 218 kg, alimentación monofásica (230V/50Hz), cable de alimentación de 3 m, filtro de aire ePM1 65% (F7), filtro de aire HEPA H14, indicador de cambio de filtro, salida de aire a 2,3 m de altura para evitar corrientes desagradables, función boost para intensificar la circulación de aire y detector de presencia. (material) | 1 | 5124.71 | 5124.710 |
| mo011 | h | Especialista en montaje. (mano de obra) | 0.33 | 58.3 | 19.239 |
| mo080 | h | Ayudante 1ª en montaje. (mano de obra) | 0.33 | 42.41 | 13.995 |
| % | % | Herramienta menor | 2 % | 5157.944 | 103.159 |
|  |  | Costes directos |  |  | 5261.103 |
