# Conducto geotérmico intercambiador de calor aire-tierra

- Propiedad del archivo: CYPE Ingenieros S.A.
- Formato: FIEBDC-3/2016
- Programa: Generador de precios de la construcción. CYPE Ingenieros, S.A.
- Fecha: 05/04/2024
- Ámbito geográfico: Bolivia
- Divisa: BOB
- Costes indirectos: 3 %
- Gastos generales: 13 %
- Beneficio industrial: 6 %
- IVA: 13 %

## I Instalaciones

### IV Ventilación

#### IVU Ventilación geotérmica: pozos canadienses

**IVU020** m Conducto geotérmico intercambiador de calor aire-tierra.
Conducto geotérmico intercambiador de calor aire-tierra, formado por tubo semirrígido, de polietileno de alta densidad (PEAD/HDPE), con tratamiento antimicrobiano, impermeable al radón, de 200 mm de diámetro, de doble pared, la exterior corrugada y la interior lisa, rigidez anular nominal 4 kN/m². Instalación enterrada. Incluso accesorios y piezas especiales.
Criterio de valoración económica: El precio no incluye la excavación ni el relleno.
Incluye: Replanteo del recorrido del conducto. Presentación de tubos, accesorios y piezas especiales. Montaje, conexionado y comprobación de su correcto funcionamiento.
Criterio de medición de proyecto: Longitud medida según documentación gráfica de Proyecto.
Criterio de medición de obra: Se medirá la longitud realmente ejecutada según especificaciones de Proyecto.

| Código | Ud | Descripción | Rendimiento | Precio | Importe |
|---|---|---|---|---|---|
| mt42vgg020c | m | Tubo semirrígido, de polietileno de alta densidad (PEAD/HDPE), con tratamiento antimicrobiano, impermeable al radón, de 200 mm de diámetro, de doble pared, la exterior corrugada y la interior lisa, rigidez anular nominal 4 kN/m², suministrado en rollos de 25 m de longitud, con el precio incrementado el 10% en concepto de accesorios y piezas especiales (material) | 1 | 443.29 | 443.290 |
| mo011 | h | Especialista en montaje. (mano de obra) | 0.11 | 58.3 | 6.413 |
| mo080 | h | Ayudante 1ª en montaje. (mano de obra) | 0.055 | 42.41 | 2.333 |
| % | % | Herramienta menor | 2 % | 452.036 | 9.041 |
|  |  | Costes directos |  |  | 461.077 |
