# Punto de inspección y de evacuación de condensados, para exterior

- Propiedad del archivo: CYPE Ingenieros S.A.
- Formato: FIEBDC-3/2016
- Programa: Generador de precios de la construcción. CYPE Ingenieros, S.A.
- Fecha: 05/04/2024
- Ámbito geográfico: Bolivia
- Divisa: BOB
- Costes indirectos: 3 %
- Gastos generales: 13 %
- Beneficio industrial: 6 %
- IVA: 13 %

## I Instalaciones

### IV Ventilación

#### IVU Ventilación geotérmica: pozos canadienses

**IVU030** Ud Punto de inspección y de evacuación de condensados, para exterior.
Punto de inspección y de evacuación de condensados, para exterior, formado por pozo de registro de polietileno de alta densidad (PEAD/HDPE), de 315 mm de diámetro y 2420 mm de altura, con tapa de registro con junta de EPDM, boca de 300 mm de diámetro nominal, base, una entrada y una salida para conducto de 200 mm de diámetro.
Criterio de valoración económica: El precio no incluye la excavación ni el relleno.
Incluye: Colocación. Conexionado. Comprobación de su correcto funcionamiento.
Criterio de medición de proyecto: Número de unidades previstas, según documentación gráfica de Proyecto.
Criterio de medición de obra: Se medirá el número de unidades realmente ejecutadas según especificaciones de Proyecto.

| Código | Ud | Descripción | Rendimiento | Precio | Importe |
|---|---|---|---|---|---|
| mt42vgg030a | Ud | Pozo de registro de polietileno de alta densidad (PEAD/HDPE), de 315 mm de diámetro y 2420 mm de altura, con tapa de registro con junta de EPDM, boca de 300 mm de diámetro nominal, base, una entrada y una salida para conducto de 200 mm de diámetro. (material) | 1 | 52045.38 | 52045.380 |
| mo011 | h | Especialista en montaje. (mano de obra) | 0.33 | 58.3 | 19.239 |
| mo080 | h | Ayudante 1ª en montaje. (mano de obra) | 0.33 | 42.41 | 13.995 |
| % | % | Herramienta menor | 2 % | 52078.614 | 1041.572 |
|  |  | Costes directos |  |  | 53120.186 |
