# Cortina térmica

- Propiedad del archivo: CYPE Ingenieros S.A.
- Formato: FIEBDC-3/2016
- Programa: Generador de precios de la construcción. CYPE Ingenieros, S.A.
- Fecha: 18/06/2025
- Ámbito geográfico: Bolivia
- Divisa: BOB
- Costes indirectos: 3 %
- Gastos generales: 13 %
- Beneficio industrial: 6 %
- IVA: 13 %

## L Carpintería, closets, cerrajería, vidrios y protecciones solares

### LS Protecciones solares

#### LSC Cortinas

**LSC020** Ud Cortina térmica.
Cortina térmica, de 1000x2100 mm, formada por dos capas textiles, una de ellas 100% poliéster y la otra 99,9% poliéster y 0,01% aluminio, gama básica, color a elegir, reducción de la transmisión luminosa entre 75% y 85%, transmitancia térmica entre 10 y 16 W/(m²K).
Incluye: Colocación de la cortina.
Criterio de medición de proyecto: Número de unidades previstas, según documentación gráfica de Proyecto.
Criterio de medición de obra: Se medirá el número de unidades realmente ejecutadas según especificaciones de Proyecto.

| Código | Ud | Descripción | Rendimiento | Precio | Importe |
|---|---|---|---|---|---|
| mt44cor050a | m² | Cortina térmica, formada por dos capas textiles, una de ellas 100% poliéster y la otra 99,9% poliéster y 0,01% aluminio, gama básica, color a elegir, reducción de la transmisión luminosa entre 75% y 85%, transmitancia térmica entre 10 y 16 W/(m²K). (material) | 2.1 | 165.7 | 347.970 |
| mo011 | h | Especialista en montaje. (mano de obra) | 0.11 | 61.32 | 6.745 |
| mo080 | h | Ayudante 1ª en montaje. (mano de obra) | 0.11 | 44.6 | 4.906 |
| % | % | Herramienta menor | 2 % | 359.621 | 7.192 |
|  |  | Costes directos |  |  | 366.813 |
