# Persiana enrollable con cajón (monoblock)

- Propiedad del archivo: CYPE Ingenieros S.A.
- Formato: FIEBDC-3/2016
- Programa: Generador de precios de la construcción. CYPE Ingenieros, S.A.
- Fecha: 18/06/2025
- Ámbito geográfico: Bolivia
- Divisa: BOB
- Costes indirectos: 3 %
- Gastos generales: 13 %
- Beneficio industrial: 6 %
- IVA: 13 %

## L Carpintería, closets, cerrajería, vidrios y protecciones solares

### LS Protecciones solares

#### LSP Persianas enrollables

**LSP030** Ud Persiana enrollable con cajón (monoblock).
Persiana enrollable de lamas de aluminio perfilado, de 45 mm de altura, acabado blanco, equipada con eje de 60 mm de diámetro, discos, cápsulas, lama de remate y todos sus accesorios, con cajón incorporado (monoblock), y testeros, de fácil extracción, de 155x165 mm, de PVC acabado estándar y guías de persiana modelo de PVC, acabado blanco estándar; estanqueidad al agua 135 min a 3000 Pa; resistencia a la carga del viento 3000 Pa; transmitancia térmica 1,2 W/(m²K); permeabilidad al aire 9 m³/h·m² a 100 Pa; colocado en taller encima de la carpintería de 1200x1200 mm; accionamiento manual mediante cinta y recogedor.
Incluye: Montaje del sistema de accionamiento.
Criterio de medición de proyecto: Número de unidades previstas, según documentación gráfica de Proyecto.
Criterio de medición de obra: Se medirá el número de unidades realmente ejecutadas según especificaciones de Proyecto.

| Código | Ud | Descripción | Rendimiento | Precio | Importe |
|---|---|---|---|---|---|
| mt25pax040idgf | m² | Persiana enrollable de lamas de aluminio perfilado, de 45 mm de altura, acabado blanco, equipada con eje de 60 mm de diámetro, discos, cápsulas, lama de remate y todos sus accesorios, con cajón incorporado (monoblock), y testeros, de fácil extracción, de 155x165 mm, de PVC acabado estándar y guías de persiana modelo de PVC, acabado blanco estándar; estanqueidad al agua 135 min a 3000 Pa; resistencia a la carga del viento 3000 Pa; transmitancia térmica 1,2 W/(m²K). (material) | 1.626 | 652.17 | 1060.428 |
| mt25pax100a | Ud | Kit para accionamiento manual de persiana, con cinta de color blanco y recogedor. (material) | 1 | 45.73 | 45.730 |
| mo011 | h | Especialista en montaje. (mano de obra) | 0.259 | 61.32 | 15.882 |
| mo080 | h | Ayudante 1ª en montaje. (mano de obra) | 0.259 | 44.6 | 11.551 |
| % | % | Herramienta menor | 2 % | 1133.591 | 22.672 |
|  |  | Costes directos |  |  | 1156.263 |

## Recursos

**mt25pax040idgf** m² Persiana enrollable de lamas de aluminio perfilado
Datos técnicos: Coste energético 57.366 MJ; Emisión de CO2 4.960 kg
Residuos:
- embalaje: re170203 Plástico. (componente de residuo); rendimiento 0.065 kg; Código LER 17 02 03; Masa del elemento 1 kg; Volumen 0.001667 m3
- embalaje: re170604 Materiales de aislamiento distintos de los especificados en los códigos 17 06 01 y 17 06 03. (componente de residuo); rendimiento 0.013 kg; Código LER 17 06 04; Masa del elemento 1 kg; Volumen 0.001667 m3
