# Capa separadora en cubierta plana: lámina de polietileno

- Propiedad del archivo: CYPE Ingenieros S.A.
- Formato: FIEBDC-3/2016
- Programa: Generador de precios de la construcción. CYPE Ingenieros, S.A.
- Fecha: 05/04/2024
- Ámbito geográfico: Bolivia
- Divisa: BOB
- Costes indirectos: 3 %
- Gastos generales: 13 %
- Beneficio industrial: 6 %
- IVA: 13 %

## N Aislamientos e impermeabilizaciones

### NG Geosintéticos

#### NGU Cubiertas planas

**NGU020** m² Capa separadora en cubierta plana: lámina de polietileno.
Capa separadora en cubierta plana: film de polietileno de 0,25 mm de espesor y 230 g/m² de masa superficial. Colocación en obra: con solapes, directamente bajo la capa de refuerzo de mortero.
Incluye: Colocación de la capa separadora.
Criterio de medición de proyecto: Superficie medida según documentación gráfica de Proyecto.
Criterio de medición de obra: Se medirá la superficie realmente ejecutada según especificaciones de Proyecto, incluyendo las entregas y los solapes.

| Código | Ud | Descripción | Rendimiento | Precio | Importe |
|---|---|---|---|---|---|
| mt16png010e | m² | Film de polietileno de 0,25 mm de espesor y 230 g/m² de masa superficial. (material) | 1.1 | 4.86 | 5.346 |
| mo029 | h | Especialista aplicador de láminas impermeabilizantes. (mano de obra) | 0.022 | 56.74 | 1.248 |
| mo067 | h | Ayudante 1ª aplicador de láminas impermeabilizantes. (mano de obra) | 0.044 | 42.41 | 1.866 |
| % | % | Herramienta menor | 2 % | 8.460 | 0.169 |
|  |  | Costes directos |  |  | 8.629 |

Residuos:
- colocación: mt16png010e Film de polietileno de 0,25 mm de espesor y 230 g/m² de masa superficial; factor de residuo 0.06

## Recursos

**mt16png010e** m² Film de polietileno de 0,25 mm de espesor y 230 g/m² de masa superficial
Datos técnicos: Coste energético 33.844 MJ; Emisión de CO2 1.233 kg; Código LER 17 06 04; Masa del elemento 0.23 kg; Volumen 0.000383 m3
Residuos:
- embalaje: re170203 Plástico. (componente de residuo); rendimiento 0.024 kg; Código LER 17 02 03; Masa del elemento 1 kg; Volumen 0.001667 m3
