# Impermeabilización de losa de cimentación, mediante saturación de la red capilar del hormigón

- Propiedad del archivo: CYPE Ingenieros S.A.
- Formato: FIEBDC-3/2016
- Programa: Generador de precios de la construcción. CYPE Ingenieros, S.A.
- Fecha: 30/10/2024
- Ámbito geográfico: Bolivia
- Divisa: BOB
- Costes indirectos: 3 %
- Gastos generales: 13 %
- Beneficio industrial: 6 %
- IVA: 13 %

## N Aislamientos e impermeabilizaciones

### NI Impermeabilizaciones

#### NIC Cimentaciones

**NIC013** m² Impermeabilización de losa de cimentación, mediante saturación de la red capilar del hormigón.
Impermeabilización de losa de cimentación, mediante saturación de la red capilar del hormigón. IMPERMEABILIZACIÓN BAJO LA LOSA: aplicación de mortero impermeabilizante, en polvo, mediante espolvoreo manual, rendimiento: 2 kg/m², antes de proceder al vaciado, con la armadura de la losa ya montada, sobre el hormigón pobre previamente humedecido con agua. IMPERMEABILIZACIÓN SOBRE LA LOSA: aplicación de mortero impermeabilizante, en forma de lechada, mediante extendido con cepillo, rendimiento: 2 kg/m², en dos capas, sobre el hormigón ya fraguado.
Incluye: Limpieza. Humectación de la capa de hormigón pobre. Espolvoreo manual del mortero seco sobre la capa de hormigón pobre. Extendido de la lechada sobre la losa.
Criterio de medición de proyecto: Superficie medida según documentación gráfica de Proyecto.
Criterio de medición de obra: Se medirá la superficie realmente ejecutada según especificaciones de Proyecto.

| Código | Ud | Descripción | Rendimiento | Precio | Importe |
|---|---|---|---|---|---|
| mt08aaa010a | m³ | Agua. (material) | 0.005 | 11.68 | 0.058 |
| mt09bmr230a | kg | Mortero impermeabilizante, con resistencia a los sulfatos, alta resistencia a ciclos de congelamiento y deshielo y efecto protector frente a la carbonatación. (material) | 3 | 11.26 | 33.780 |
| mo032 | h | Especialista aplicador de productos impermeabilizantes. (mano de obra) | 0.088 | 57.16 | 5.030 |
| mo070 | h | Ayudante 1ª aplicador de productos impermeabilizantes. (mano de obra) | 0.088 | 42.73 | 3.760 |
| % | % | Herramienta menor | 2 % | 42.628 | 0.853 |
|  |  | Costes directos |  |  | 43.481 |

Residuos:
- colocación: mt09bmr230a; factor de residuo 0.0066

## Recursos

**mt08aaa010a** m³ Agua
Datos técnicos: Coste energético 60.000 MJ; Emisión de CO2 30.000 kg

**mt09bmr230a** kg Mortero impermeabilizante
Datos técnicos: Coste energético 3.898 MJ; Emisión de CO2 0.362 kg; Código LER 17 01 01; Masa del elemento 1 kg; Volumen 0.000667 m3
Residuos:
- embalaje: re150101 Envases de papel y cartón. (componente de residuo); rendimiento 0.014 kg; Código LER 15 01 01; Masa del elemento 1 kg; Volumen 0.001333 m3
