# Encuentro de cubierta plana transitable, ventilada con sumidero. Impermeabilización con láminas de poliolefinas

- Propiedad del archivo: CYPE Ingenieros S.A.
- Formato: FIEBDC-3/2016
- Programa: Generador de precios de la construcción. CYPE Ingenieros, S.A.
- Fecha: 30/10/2024
- Ámbito geográfico: Bolivia
- Divisa: BOB
- Costes indirectos: 3 %
- Gastos generales: 13 %
- Beneficio industrial: 6 %
- IVA: 13 %

## Q Cubiertas

### QB Planas transitables, ventiladas

#### QBF Puntos singulares

**QBF031** Ud Encuentro de cubierta plana transitable, ventilada con sumidero. Impermeabilización con láminas de poliolefinas.
Encuentro de cubierta plana transitable, ventilada, con piso fijo, tipo convencional con sumidero de salida vertical, realizando un rebaje en el soporte alrededor del sumidero, en el que se recibirá la impermeabilización formada por: pieza de refuerzo de 0,5x0,5 m de superficie con lámina impermeabilizante flexible tipo EVAC, compuesta de una doble hoja de poliolefina termoplástica con acetato de vinil etileno, con ambas caras revestidas de fibras de poliéster no tejidas, de 0,52 mm de espesor y 335 g/m², fijada al soporte en toda su superficie con adhesivo cementoso mejorado, deformable y tixotrópico, C2 TE S1, y colocación de sumidero de PVC, de salida vertical, de 80 mm de diámetro, íntegramente adherido a la pieza de refuerzo anterior con adhesivo cementoso.
Incluye: Ejecución de rebaje del soporte alrededor del sumidero. Limpieza y preparación de la superficie. Colocación de la pieza de refuerzo con adhesivo cementoso. Colocación del sumidero.
Criterio de medición de proyecto: Número de unidades previstas, según documentación gráfica de Proyecto.
Criterio de medición de obra: Se medirá el número de unidades realmente ejecutadas según especificaciones de Proyecto.

| Código | Ud | Descripción | Rendimiento | Precio | Importe |
|---|---|---|---|---|---|
| mt09mcm060a | kg | Adhesivo cementoso mejorado, C2 TE S1, deformable, con deslizamiento reducido y tiempo abierto ampliado, color gris, a base de cemento, agregados de granulometría fina, resinas sintéticas y aditivos especiales, con propiedades tixotrópicas y de endurecimiento sin retracción. (material) | 1 | 6.25 | 6.250 |
| mt15rev011a | m² | Lámina impermeabilizante flexible tipo EVAC, compuesta de una doble hoja de poliolefina termoplástica con acetato de vinil etileno, con ambas caras revestidas de fibras de poliéster no tejidas, de 0,52 mm de espesor y 335 g/m². (material) | 0.25 | 114.67 | 28.668 |
| mt15dan100ya | Ud | Sumidero de PVC, de salida vertical, de 80 mm de diámetro. (material) | 1 | 83.19 | 83.190 |
| mo029 | h | Especialista aplicador de láminas impermeabilizantes. (mano de obra) | 0.308 | 57.16 | 17.605 |
| mo067 | h | Ayudante 1ª aplicador de láminas impermeabilizantes. (mano de obra) | 0.308 | 42.73 | 13.161 |
| mo008 | h | Especialista plomero. (mano de obra) | 0.33 | 58.74 | 19.384 |
| % | % | Herramienta menor | 2 % | 168.258 | 3.365 |
|  |  | Costes directos |  |  | 171.623 |

Residuos:
- colocación: mt09mcm060a; factor de residuo 0.07
- colocación: mt15rev011a; factor de residuo 0.035

## Recursos

**mt09mcm060a** kg Adhesivo cementoso mejorado
Datos técnicos: Coste energético 3.871 MJ; Emisión de CO2 0.344 kg; Código LER 17 09 04; Masa del elemento 1 kg; Volumen 0.000667 m3
Residuos:
- embalaje: re170203 Plástico. (componente de residuo); rendimiento 0.003 kg; Código LER 17 02 03; Masa del elemento 1 kg; Volumen 0.001667 m3

**mt15rev011a** m² Lámina impermeabilizante flexible tipo EVAC
Datos técnicos: Coste energético 39.236 MJ; Emisión de CO2 1.948 kg; Código LER 17 02 03; Masa del elemento 0.335 kg; Volumen 0.000558 m3
Residuos:
- embalaje: re170203 Plástico; rendimiento 0.07 kg
