# Punto singular con perfil "SCHLÜTER-SYSTEMS" en revestimiento exterior con piezas cerámicas

- Propiedad del archivo: CYPE Ingenieros S.A.
- Formato: FIEBDC-3/2016
- Programa: Generador de precios de la construcción. CYPE Ingenieros, S.A.
- Fecha: 07/11/2025
- Ámbito geográfico: Bolivia
- Divisa: BOB
- Costes indirectos: 3 %
- Gastos generales: 13 %
- Beneficio industrial: 6 %
- IVA: 13 %

## R Revestimientos y trasdosados

### RA De piezas rígidas en paramentos verticales

#### RAX Puntos singulares

**RAX040** m Punto singular con perfil "SCHLÜTER-SYSTEMS" en revestimiento exterior con piezas cerámicas.
Esquina exterior con perfil de aluminio anodizado, acabado natural, Schlüter-JOLLY-J 60 AE "SCHLÜTER-SYSTEMS", de 6 mm de altura, en revestimiento exterior con piezas cerámicas. SOPORTE: paramento vertical. COLOCACIÓN: con el mismo material que las piezas cerámicas.
Incluye: Replanteo. Corte del perfil. Colocación del perfil. Limpieza final.
Criterio de medición de proyecto: Longitud medida según documentación gráfica de Proyecto.
Criterio de medición de obra: Se medirá la longitud realmente ejecutada según especificaciones de Proyecto.

| Código | Ud | Descripción | Rendimiento | Precio | Importe |
|---|---|---|---|---|---|
| mt19als010kp | m | Perfil de aluminio anodizado, acabado natural, Schlüter-JOLLY-J 60 AE "SCHLÜTER-SYSTEMS", de 6 mm de altura y 2,5 m de longitud, con perforaciones trapezoidales para su fijación, para la protección de esquinas exteriores en revestimientos con piezas cerámicas. (material) | 1.05 | 51.84 | 54.432 |
| mo024 | h | Especialista enchapador. (mano de obra) | 0.132 | 59.67 | 7.876 |
| % | % | Herramienta menor | 2 % | 62.308 | 1.246 |
|  |  | Costes directos |  |  | 63.554 |

Residuos:
- colocación: mt19als010kp; factor de residuo 0.048

## Recursos

**mt19als010kp** m Perfil de aluminio anodizado
Datos técnicos: Coste energético 15.349 MJ; Emisión de CO2 1.147 kg; Código LER 17 04 02; Masa del elemento 0.13 kg; Volumen 0.000087 m3
Residuos:
- embalaje: re170203 Plástico. (componente de residuo); rendimiento 0.005 kg; Código LER 17 02 03; Masa del elemento 1 kg; Volumen 0.001667 m3
