# Pintura para uso alimentario

- Propiedad del archivo: CYPE Ingenieros S.A.
- Formato: FIEBDC-3/2016
- Programa: Generador de precios de la construcción. CYPE Ingenieros, S.A.
- Fecha: 05/04/2024
- Ámbito geográfico: Bolivia
- Divisa: BOB
- Costes indirectos: 3 %
- Gastos generales: 13 %
- Beneficio industrial: 6 %
- IVA: 13 %

## R Revestimientos y trasdosados

### RO Pinturas para uso específico

#### ROA Uso alimentario

**ROA010** m² Pintura para uso alimentario.
Aplicación manual de dos manos de revestimiento impermeabilizante bicomponente, color azul, a base de resinas epoxi y poliamida, sin aminas aromáticas, (rendimiento: 0,3 kg/m² cada mano), limpieza y preparación de la superficie a pintar, mediante proyección en seco de chorro de partículas de material abrasivo, hasta alcanzar un grado de preparación Sa2 según ISO 8501-1, obteniendo una rugosidad mínima de 50 micras, sobre superficies interiores de tanques o silos de acero para uso alimentario.
Incluye: Limpieza y preparación de la superficie soporte. Preparación de la mezcla. Aplicación de dos manos de acabado. Retirada y acopio del material proyectado y los restos generados. Carga del material proyectado y los restos generados sobre camión o contenedor.
Criterio de medición de proyecto: Superficie medida según documentación gráfica de Proyecto, con el mismo criterio que el soporte base.
Criterio de medición de obra: Se medirá la superficie realmente ejecutada según especificaciones de Proyecto, con el mismo criterio que el soporte base.

| Código | Ud | Descripción | Rendimiento | Precio | Importe |
|---|---|---|---|---|---|
| mt08lim010a | kg | Abrasivo para limpieza mediante chorro a presión, formado por partículas de silicato de aluminio. (material) | 2.625 | 1.95 | 5.119 |
| mt15bas290dh | kg | Revestimiento impermeabilizante bicomponente, color azul, a base de resinas epoxi y poliamida, sin aminas aromáticas, con certificado de aptitud para estar en contacto con productos alimentarios. (material) | 0.6 | 311.07 | 186.642 |
| mq08lch010 | h | Equipo de chorro de arena a presión. (maquinaria) | 0.26 | 21.04 | 5.470 |
| mq08gel010k | h | Grupo electrógeno insonorizado, trifásico, de 45 kVA de potencia. (maquinaria) | 0.26 | 35.36 | 9.194 |
| mo038 | h | Especialista pintor. (mano de obra) | 0.165 | 56.74 | 9.362 |
| mo076 | h | Ayudante 1ª de pintor. (mano de obra) | 0.165 | 42.41 | 6.998 |
| mo112 | h | Ayudante general de construcción. (mano de obra) | 0.287 | 41.53 | 11.919 |
| mo113 | h | Ayudante 2ª de construcción. (mano de obra) | 0.287 | 40.86 | 11.727 |
| % | % | Herramienta menor | 2 % | 246.431 | 4.929 |
|  |  | Costes directos |  |  | 251.360 |

Residuos:
- colocación: mt08lim010a Abrasivo para limpieza mediante chorro a presión, formado por partículas de silicato de aluminio; factor de residuo 0.06
- colocación: mt15bas290dh; factor de residuo 0.021

## Recursos

**mt08lim010a** kg Abrasivo para limpieza mediante chorro a presión, formado por partículas de silicato de aluminio
Datos técnicos: Coste energético 0.194 MJ; Emisión de CO2 0.010 kg; Código LER 17 09 04; Masa del elemento 1 kg; Volumen 0.000667 m3
Residuos:
- embalaje: re170203 Plástico. (componente de residuo); rendimiento 0.002 kg; Código LER 17 02 03; Masa del elemento 1 kg; Volumen 0.001667 m3

**mt15bas290dh** kg Revestimiento impermeabilizante bicomponente
Datos técnicos: Coste energético 19.984 MJ; Emisión de CO2 0.744 kg; Código LER 17 09 04; Masa del elemento 1 kg; Volumen 0.000667 m3
Residuos:
- embalaje: re150101 Envases de papel y cartón. (componente de residuo); rendimiento 0.014 kg; Código LER 15 01 01; Masa del elemento 1 kg; Volumen 0.001333 m3
- embalaje: re170201 Madera. (componente de residuo); rendimiento 0.001 kg; Código LER 17 02 01; Masa del elemento 1 kg; Volumen 0.000909 m3
- embalaje: re170203 Plástico; rendimiento 0.003 kg
