# Revoque a la tirolesa

- Propiedad del archivo: CYPE Ingenieros S.A.
- Formato: FIEBDC-3/2016
- Programa: Generador de precios de la construcción. CYPE Ingenieros, S.A.
- Fecha: 30/10/2024
- Ámbito geográfico: Bolivia
- Divisa: BOB
- Costes indirectos: 3 %
- Gastos generales: 13 %
- Beneficio industrial: 6 %
- IVA: 13 %

## R Revestimientos y trasdosados

### RP Conglomerados tradicionales

#### RPR Revoques

**RPR040** m² Revoque a la tirolesa.
Formación de revoque a la tirolesa mediante la aplicación manual sobre el zócalo de un paramento exterior, acabado con cualquier superficie soporte (no incluida en este precio), de varias capas de mortero de cemento gris CEM II/B-M 32,5 R, con agregado silíceo de 2 a 5 mm de diámetro, proveniente de machaqueo, utilizando una escoba para su proyección. Incluso preparación de la superficie soporte, colocación de malla de fibra de vidrio antiálcalis para refuerzo de encuentros entre materiales diferentes y en los frentes de la losa, en un 20% de la superficie del paramento, formación de juntas, rincones, maestras, aristas, mochetas, jambas, dinteles, remates en los encuentros con paramentos, revestimientos u otros elementos recibidos en su superficie y andamiaje.
Incluye: Preparación de la superficie soporte. Colocación de la malla entre distintos materiales y en los frentes de la losa. Despiece de paños de trabajo. Proyección de las capas de mortero. Realización de las juntas.
Criterio de medición de proyecto: Superficie medida según documentación gráfica de Proyecto, deduciendo los huecos de superficie mayor de 3 m² e incluyendo el desarrollo de las mochetas.
Criterio de medición de obra: Se medirá la superficie realmente ejecutada según especificaciones de Proyecto, deduciendo los huecos de superficie mayor de 3 m² e incluyendo el desarrollo de las mochetas.

| Código | Ud | Descripción | Rendimiento | Precio | Importe |
|---|---|---|---|---|---|
| mt01arg010a | m³ | Agregado silíceo de machaqueo, de 2 a 5 mm de diámetro. (material) | 0.018 | 136.4 | 2.455 |
| mt09var020a | m³ | Mortero de cemento CEM II/B-M 32,5 R y arena 1/2. (material) | 0.02 | 720.37 | 14.407 |
| mt09var030a | m² | Malla de fibra de vidrio tejida, con impregnación de PVC, de 10x10 mm de luz de malla, antiálcalis, de 115 a 125 g/m² y 500 µm de espesor, para armar revoques tradicionales, enfoscados y morteros. (material) | 0.21 | 11.69 | 2.455 |
| mo020 | h | Especialista de construcción. (mano de obra) | 0.231 | 57.16 | 13.204 |
| mo077 | h | Ayudante 1ª de construcción. (mano de obra) | 0.231 | 42.73 | 9.871 |
| mo113 | h | Ayudante 2ª de construcción. (mano de obra) | 0.231 | 41.17 | 9.510 |
| % | % | Herramienta menor | 2 % | 51.902 | 1.038 |
|  |  | Costes directos |  |  | 52.940 |

Residuos:
- colocación: mt01arg010a Agregado silíceo de machaqueo, de 2 a 5 mm de diámetro; factor de residuo 0.00826696
- colocación: mt09var020a Mortero de cemento CEM II/B-M 32,5 R y arena 1/2; factor de residuo 0.00571878
- colocación: mt09var030a; factor de residuo 0.055

## Recursos

**mt01arg010a** m³ Agregado silíceo de machaqueo, de 2 a 5 mm de diámetro
Datos técnicos: Coste energético 146.250 MJ; Emisión de CO2 7.800 kg; Código LER 01 04 08; Masa del elemento 1950 kg; Volumen 1.3 m3

**mt09var020a** m³ Mortero de cemento CEM II/B-M 32,5 R y arena 1/2
Datos técnicos: Coste energético 3724.000 MJ; Emisión de CO2 323.000 kg; Código LER 17 01 01; Masa del elemento 1900 kg; Volumen 1.266667 m3

**mt09var030a** m² Malla de fibra de vidrio tejida
Datos técnicos: Coste energético 10.710 MJ; Emisión de CO2 0.527 kg; Código LER 17 02 03; Masa del elemento 0.12 kg; Volumen 0.0002 m3
Residuos:
- embalaje: re170203 Plástico. (componente de residuo); rendimiento 0.024 kg; Código LER 17 02 03; Masa del elemento 1 kg; Volumen 0.001667 m3
