# Cinta autoadhesiva, antideslizante. Colocación en el peldaño

- Propiedad del archivo: CYPE Ingenieros S.A.
- Formato: FIEBDC-3/2016
- Programa: Generador de precios de la construcción. CYPE Ingenieros, S.A.
- Fecha: 05/04/2024
- Ámbito geográfico: Bolivia
- Divisa: BOB
- Costes indirectos: 3 %
- Gastos generales: 13 %
- Beneficio industrial: 6 %
- IVA: 13 %

## S Señalización y equipamiento

### SD Protecciones

#### SDE Protectores para escaleras

**SDE020** m Cinta autoadhesiva, antideslizante. Colocación en el peldaño.
Cinta autoadhesiva, antideslizante, de 25 mm de anchura, color negro. Colocación en el peldaño.
Incluye: Preparación y limpieza de la superficie soporte. Replanteo. Colocación del elemento.
Criterio de medición de proyecto: Longitud medida según documentación gráfica de Proyecto.
Criterio de medición de obra: Se medirá la longitud realmente ejecutada según especificaciones de Proyecto.

| Código | Ud | Descripción | Rendimiento | Precio | Importe |
|---|---|---|---|---|---|
| mt53pdi200a | m | Cinta autoadhesiva, antideslizante, de 25 mm de anchura, color negro, para colocar en el peldaño, para uso interior y exterior. (material) | 1 | 17.46 | 17.460 |
| mo080 | h | Ayudante 1ª en montaje. (mano de obra) | 0.022 | 42.41 | 0.933 |
| % | % | Herramienta menor | 2 % | 18.393 | 0.368 |
|  |  | Costes directos |  |  | 18.761 |
