# Elemento de señalización

- Propiedad del archivo: CYPE Ingenieros S.A.
- Formato: FIEBDC-3/2016
- Programa: Generador de precios de la construcción. CYPE Ingenieros, S.A.
- Fecha: 05/04/2024
- Ámbito geográfico: Bolivia
- Divisa: BOB
- Costes indirectos: 3 %
- Gastos generales: 13 %
- Beneficio industrial: 6 %
- IVA: 13 %

## S Señalización y equipamiento

### SI Indicadores, marcados, rotulaciones, ...

#### SIR Rótulos y placas

**SIR010** Ud Elemento de señalización.
Placa de poliestireno para señalización de vivienda, de 85x85 mm, con las letras o números adhesivos de metacrilato.
Incluye: Replanteo. Fijación en paramento mediante elementos de anclaje.
Criterio de medición de proyecto: Número de unidades previstas, según documentación gráfica de Proyecto.
Criterio de medición de obra: Se medirá el número de unidades realmente colocadas según especificaciones de Proyecto.

| Código | Ud | Descripción | Rendimiento | Precio | Importe |
|---|---|---|---|---|---|
| mt45rpv010i | Ud | Placa de piso para señalización de vivienda, de poliestireno, de 85x85 mm, con las letras o números adhesivos de metacrilato. Incluso elementos de fijación. (material) | 1 | 39.42 | 39.420 |
| mo080 | h | Ayudante 1ª en montaje. (mano de obra) | 0.22 | 42.41 | 9.330 |
| % | % | Herramienta menor | 2 % | 48.750 | 0.975 |
|  |  | Costes directos |  |  | 49.725 |

## Recursos

**mt45rpv010i** Ud Placa de piso para señalización de vivienda
Datos técnicos: Coste energético 0.017 MJ; Emisión de CO2 0.027 kg
Residuos:
- embalaje: re150101 Envases de papel y cartón. (componente de residuo); rendimiento 0.032 kg; Código LER 15 01 01; Masa del elemento 1 kg; Volumen 0.001333 m3
