# Banco de tablero fenólico HPL para vestuario

- Propiedad del archivo: CYPE Ingenieros S.A.
- Formato: FIEBDC-3/2016
- Programa: Generador de precios de la construcción. CYPE Ingenieros, S.A.
- Fecha: 05/04/2024
- Ámbito geográfico: Bolivia
- Divisa: BOB
- Costes indirectos: 3 %
- Gastos generales: 13 %
- Beneficio industrial: 6 %
- IVA: 13 %

## S Señalización y equipamiento

### SV Vestuarios

#### SVB Bancos

**SVB020** Ud Banco de tablero fenólico HPL para vestuario.
Banco para vestuario con respaldo, perchero, altillo y zapatero, de 2000 mm de longitud, 390 mm de profundidad y 1750 mm de altura, formado por asiento de dos tablas, respaldo de una tabla, perchero de una tabla con siete perchas de acero inoxidable AISI 304, altillo de dos tablas y zapatero de una tabla, de tablero fenólico HPL, color a elegir, de 150x13 mm de sección, fijados a una estructura tubular de acero inoxidable AISI 316, de 35x35 mm de sección. Incluso accesorios de montaje y elementos de anclaje a paramento vertical. Totalmente montado.
Incluye: Replanteo. Montaje, colocación y fijación del banco.
Criterio de medición de proyecto: Número de unidades previstas, según documentación gráfica de Proyecto.
Criterio de medición de obra: Se medirá el número de unidades realmente colocadas según especificaciones de Proyecto.

| Código | Ud | Descripción | Rendimiento | Precio | Importe |
|---|---|---|---|---|---|
| mt45bvg110g | Ud | Banco para vestuario con respaldo, perchero, altillo y zapatero, de 2000 mm de longitud, 390 mm de profundidad y 1750 mm de altura, formado por asiento de dos tablas, respaldo de una tabla, perchero de una tabla con siete perchas de acero inoxidable AISI 304, altillo de dos tablas y zapatero de una tabla, de tablero fenólico HPL, color a elegir, de 150x13 mm de sección, fijados a una estructura tubular de acero inoxidable AISI 316, de 35x35 mm de sección, incluso accesorios de montaje y elementos de anclaje a paramento vertical. (material) | 1 | 4516.71 | 4516.710 |
| mo011 | h | Especialista en montaje. (mano de obra) | 0.264 | 58.3 | 15.391 |
| mo080 | h | Ayudante 1ª en montaje. (mano de obra) | 0.264 | 42.41 | 11.196 |
| % | % | Herramienta menor | 2 % | 4543.297 | 90.866 |
|  |  | Costes directos |  |  | 4634.163 |

## Recursos

**mt45bvg110g** Ud Banco para vestuario con respaldo
Datos técnicos: Coste energético 2778.220 MJ; Emisión de CO2 227.726 kg
Residuos:
- embalaje: re150101 Envases de papel y cartón. (componente de residuo); rendimiento 0.548 kg; Código LER 15 01 01; Masa del elemento 1 kg; Volumen 0.001333 m3
