# Banco de tablero fenólico HPL para vestuario

- Propiedad del archivo: CYPE Ingenieros S.A.
- Formato: FIEBDC-3/2016
- Programa: Generador de precios de la construcción. CYPE Ingenieros, S.A.
- Fecha: 05/04/2024
- Ámbito geográfico: Bolivia
- Divisa: BOB
- Costes indirectos: 3 %
- Gastos generales: 13 %
- Beneficio industrial: 6 %
- IVA: 13 %

## S Señalización y equipamiento

### SV Vestuarios

#### SVB Bancos

**SVB020** Ud Banco de tablero fenólico HPL para vestuario.
Banco doble para vestuario con respaldo, perchero, altillo y zapatero, de 2000 mm de longitud, 820 mm de profundidad y 1750 mm de altura, formado por dos asientos de dos tablas, dos respaldos de una tabla, dos percheros de una tabla con siete perchas de acero inoxidable AISI 304, dos altillos de dos tablas y dos zapateros de una tabla cada uno, de tablero fenólico HPL, color a elegir, de 150x13 mm de sección, fijados a una estructura tubular de acero inoxidable AISI 316, de 35x35 mm de sección. Incluso accesorios de montaje. Totalmente montado.
Incluye: Replanteo. Montaje y colocación del banco.
Criterio de medición de proyecto: Número de unidades previstas, según documentación gráfica de Proyecto.
Criterio de medición de obra: Se medirá el número de unidades realmente colocadas según especificaciones de Proyecto.

| Código | Ud | Descripción | Rendimiento | Precio | Importe |
|---|---|---|---|---|---|
| mt45bvg120g | Ud | Banco doble para vestuario con respaldo, perchero, altillo y zapatero, de 2000 mm de longitud, 820 mm de profundidad y 1750 mm de altura, formado por dos asientos de dos tablas, dos respaldos de una tabla, dos percheros de una tabla con siete perchas de acero inoxidable AISI 304, dos altillos de dos tablas y dos zapateros de una tabla cada uno, de tablero fenólico HPL, color a elegir, de 150x13 mm de sección, fijados a una estructura tubular de acero inoxidable AISI 316, de 35x35 mm de sección, incluso accesorios de montaje. (material) | 1 | 8714.06 | 8714.060 |
| mo011 | h | Especialista en montaje. (mano de obra) | 0.419 | 58.3 | 24.428 |
| mo080 | h | Ayudante 1ª en montaje. (mano de obra) | 0.419 | 42.41 | 17.770 |
| % | % | Herramienta menor | 2 % | 8756.258 | 175.125 |
|  |  | Costes directos |  |  | 8931.383 |

## Recursos

**mt45bvg120g** Ud Banco doble para vestuario con respaldo
Datos técnicos: Coste energético 3385.654 MJ; Emisión de CO2 277.462 kg
Residuos:
- embalaje: re150101 Envases de papel y cartón. (componente de residuo); rendimiento 0.6 kg; Código LER 15 01 01; Masa del elemento 1 kg; Volumen 0.001333 m3
