# Papelera metálica

- Propiedad del archivo: CYPE Ingenieros S.A.
- Formato: FIEBDC-3/2016
- Programa: Generador de precios de la construcción. CYPE Ingenieros, S.A.
- Fecha: 30/10/2024
- Ámbito geográfico: Bolivia
- Divisa: BOB
- Costes indirectos: 3 %
- Gastos generales: 13 %
- Beneficio industrial: 6 %
- IVA: 13 %

## U Urbanización interior de la parcela

### UM Mobiliario urbano

#### UME Papeleras

**UME010** Ud Papelera metálica.
Papelera de acero electrocincado, con soporte vertical, de tipo basculante con llave, boca circular, de 60 litros de capacidad, de calamina perforada de 1 mm de espesor pintada con pintura de poliéster color, dimensiones totales 785x380x360, con tacos y tornillos de acero a una superficie soporte (no incluida en este precio).
Incluye: Replanteo de alineaciones y niveles. Colocación y fijación de las piezas.
Criterio de medición de proyecto: Número de unidades previstas, según documentación gráfica de Proyecto.
Criterio de medición de obra: Se medirá el número de unidades realmente ejecutadas según especificaciones de Proyecto.

| Código | Ud | Descripción | Rendimiento | Precio | Importe |
|---|---|---|---|---|---|
| mt52mug400i | Ud | Papelera de acero electrocincado, con soporte vertical, de tipo basculante con llave, boca circular, de 60 litros de capacidad, de plancha perforada de 1 mm de espesor pintada con pintura de poliéster color, dimensiones totales 785x380x360. (material) | 1 | 1849.02 | 1849.020 |
| mt52mug200e | Ud | Repercusión, en la colocación de papelera, de elementos de fijación sobre superficie soporte: tacos y tornillos de acero. (material) | 1 | 36.36 | 36.360 |
| mo041 | h | Especialista de construcción civil. (mano de obra) | 0.275 | 57.16 | 15.719 |
| mo087 | h | Ayudante 1ª de construcción civil. (mano de obra) | 0.275 | 42.73 | 11.751 |
| % | % | Herramienta menor | 2 % | 1912.850 | 38.257 |
|  |  | Costes directos |  |  | 1951.107 |
